# Caritas-Förderzentrum St. Laurentius und Paulus
Leistungsbeschreibung (GAEB DA XML 3.3, DA81)
Projekt: 316
Währung: EUR
Vergabeart: Öffentliche Ausschreibung
Erstellt mit: GXML Toolbox V3.3 R20220330, ORCA AVA 26.0.7 26.00.07, 10.04.2026

## 22 Innentüren und WC-Anlagen

### Titel 00 Vorbemerkungen

*Hinweis: ALLGEMEINE VORBEMERKUNGEN*
Allgemeiner Maßnahmenbeschrieb:

In der Förderschule des Caritas Förderzentrums St. Laurentius und Paulus in der Queichheimer Hauptstraße 235 in Landau i.d. Pfalz werden zwei Drittel der derzeit 160 Schüler im Bildungsgang ganzheitliche Entwicklung unterrichtet, d. h. neben dem Förderschwerpunkt motorische Entwicklung besteht auch noch sonderpädagogischer Förderbedarf im Bereich ganzheitliche Entwicklung.

Die Förderschule wurde im Jahr 1971 in Massivbauweise als Flachdachgebäude erbaut. 1990 wurde ein komplettes Walmdach aufgesetzt. Der Dachraum ist ungenutzt. Seither haben sich die (sonder-) pädagogischen Anforderungen an das Schulgebäude und die Einrichtung weitreichend verändert. Da
beim Bau der Schule, damals für ca. 120 Schülerinnen und Schüler geplant, die heute gültigen pädagogischen Konzepte nicht berücksichtigt werden konnten und in den vergangenen Jahren keine größeren Maßnahmen durchgeführt wurden, befindet sich die Schule nicht mehr auf dem aktuellen Stand.

Somit werden die Durchführungen umfassender Baumaßnahmen am bestehenden Schulgebäude geplant. In den vergangenen Jahren wurden lediglich umfassende Brandschutzmaßnahmen sowie die Sanierung des Trinkwasseranlage des Gesamteinrichtung durchgeführt.

Die Maßnahmen dieser Sanierung sind wie folgt geplant:

- Grundlegende Sanierungsmaßnahmen in Klassenräumen, Therapieräumen, Büros und Fluren
- Einbau eine Lüftungsanlage inklusive Einbau von Klimatisierungsgeräten
- Erneuerung von elektrischen Leitungsführungen
- Sanierung des Schwimmbades mit Umkleiden
- Sanierung der Aula und WC-Anlagen
- Sanierung der Pflegebäder, WC-Anlagen
- Umbau der Lehrküche
- Herstellung eines barrierefreien Pausenhofes

Die Gebäudeteile, welche Gegenstand dieser Maßnahme sind, beinhalten folgende Nutzungen:

Bauteil P:
- UG (Teilunterkellerung): Schwimmbadbecken - Schwimmbadtechnik
- EG: Schwimmbad mit zugehörigen Umkleiden, Klassen-, Therapie- und Verwaltungsräume, kleinere Sanitärbereiche
- OG: Klassen-, Therapie- und Verwaltungsräume, großer Sanitärbereich für die Schüler*innen
- Dachraum: Einbau einer Technikzentrale, Leitungsverzug der neuen Lüftungsanlage

Bauteil R:
- EG: Großküche (NICHT Gegenstand dieser Maßnahme)
- OG: Mensa, Ausgabeküche, Klassen-, Therapie- und Verwaltungsräume
- Dachraum: ungenutzt - lediglich Leitungsverzug der neuen Lüftungsanlage

Bauteil O:
- EG: Notwendiger Flur, Erschließung, Verwaltungsräume
- OG: Notwendiger Flur, kleine Sanitärbereiche, Erschließung, Verwaltungsräume
- Dachraum: ungenutzt - lediglich Leitungsverzug der neuen Lüftungsanlage

Bauteil A:
- EG: Gymnastikhalle mit zugehörigen Nebenräumen, Klassen-, Therapie- und Verwaltungsräume, großer Sanitärbereich für die Schüler*innen, Werkraum, Lehrküche
- OG: Klassen-, Therapie- und Verwaltungsräume, großer Sanitärbereich für die Schüler*innen
- Dachraum: Einbau einer Technikzentrale, Leitungsverzug der neuen Lüftungsanlage

Bauteil B:
- EG: Ambulanter Dienst Verwaltungsräume (NICHT Gegenstand dieser Maßnahme), Haupteingang
- OG: Klassenräume, kleiner Sanitärbereich
- Dachraum: ungenutzt - lediglich Leitungsverzug der neuen Lüftungsanlage

Bauteil C:
- EG: Klassen-, Therapie- und Verwaltungsräume, kleiner Sanitärbereich, Erschließung
- OG 1: Bibliothek, Erschließung
- OG 2: (NICHT Gegenstand dieser Maßnahme), Erschließung
- OG 3: (NICHT Gegenstand dieser Maßnahme), Erschließung
- OG 4: Klassen- und Therapieräume, kleiner Sanitärbereich, Erschließung
- Dachraum: Einbau einer Technikzentrale

Bauteil L:
- EG: Notwendiger Flur, Erschließung, Rampe
- OG: Notwendiger Flur, Erschließung, Rampe
- Dachraum: ungenutzt - lediglich Leitungsverzug der neuen Lüftungsanlage

Bauteil M:
- EG: Notwendiger Flur, Erschließung, Rampe
- OG: (NICHT Gegenstand dieser Maßnahme)
- Dachraum: ungenutzt (NICHT Gegenstand dieser Maßnahme)

Bauteil F:
- EG: Aula mit Bühne, Sanitärbereich
- OG: (NICHT Gegenstand dieser Maßnahme)
- Dachraum: ungenutzt (NICHT Gegenstand dieser Maßnahme)

Diese Gebäudeteile sind NICHT Gegenstand der Maßnahme:
Bauteil D, Bauteil E, Bauteil U, Bauteil G, Bauteil N, Bauteil K, Bauteil H, Bauteil S, Bauteil T

Bauabschnitte:

Die Sanierung erfolgt abschnittsweise in drei Bauabschnitten.
BA 1: Gebäudeteil A, B, L
BA 2: Gebäudeteile P, R, O, C (EG+4.OG), P (Schwimmhalle)
BA 3: Gebäudeteil C (EG+4.OG+Dach), L, M, F und Pausenhöfe
Dachraum als Sonderabschnitt.

Bauablaufsbedingte Unterbrechungen innerhalb eines Bauabschnittes sind einzukalkulieren. Nach Vollendung der Arbeiten innerhalb eines Bauabschnittes sind Unterbrechungen bis zum Start des nächsten Bauabschnittes einzukalkulieren.

Umbaumaßnahmen finden im laufenden Schulbetrieb statt.
Staub- und Lärmbelästigungen während der Unterrichts- bzw. Betriebszeiten sind zu minimieren
(Bundes-Immissionsschutzgesetz beachten).
Arbeiten mit lauten Geräten sind möglichst nach 15 Uhr oder in den Schulferien durchzuführen.

*Hinweis: B BESONDERE VORBEMERKUNGEN*
1.0 WEITERE HINWEISE

Gegenstand der Ausschreibung sind

Schreinerarbeiten nach DIN 18355,
Beschlagarbeiten nach DIN 18357,
Verglasungsarbeiten nach DIN 18361,
Metallbauarbeiten nach DIN 18360

Die Leistung umfasst die Herstellung, Lieferung und die Montage von Stahlzargen-Türelementen, Aluzargen-Türelementen, Innenfenstern sowie WC-Trennwandanlagen.

Leistungsbeschreibung und Pläne:
Grundlage des Angebotes sind die Leistungsbeschreibung in den Vorbemerkungen und Positionen sowie die beigefügten Pläne. Die Pläne dienen zur Übersicht. Der Bieter ist verpflichtet, die im Leistungsverzeichnis beschriebenen Positionen auf Vollständigkeit, fachgerechte Ausführbarkeit und Eignung für den vorgesehenen Verwendungszweck zu prüfen. Dies gilt auch im Hinblick auf die vorgesehenen Verbindungen mit dem Bauwerk und den zu erwartenden Beanspruchungen.

2.0 NORMEN

Es gilt die VOB, die Herstellerempfehlungen, die allgemein anerkannten Regeln der Technik, Merkblätter, sowie alle geltenden DIN-Normen über die auszuführenden Arbeiten und beschriebenen Materialien und der zu erwartenden üblichen Beanspruchungen.
An die Produkte wird im
Besonderen Wert auf die EN 71-3 Sicherheit von
Spielzeug, Speichel- und Schweißechtheit gefordert.

3.0 DEFINITIONEN

DS- Türen:
dichtschließende Türen, die einen Doppelfalz oder Einfachfalz mit zusätzlicher Dichtung entlang der Türzargen haben.Gleichzeitig sollte der Feuerwiderstand von 10 - 15 Minuten erbracht werden.
Die Abdichtung ist mindestens längs der seitlichen und oberen Türränder oder mit umlaufendem, überdeckenden Fälzen auszubilden. Fußschwellen oder besondere Vorkehrungen im Schwellenbereich sind dabei nicht erforderlich.

DS+SS -Türen:
wie DS-Türen, jedoch selbstschließend; also mit einem Türschließer ausgestattet.

Rauchschutz- und Brandschutztüren:

 DIN EN 16034 DIN
Rauchschutztür S200-C5  RS
Feuerhemmende RS-Tür EI230-C5  T30
Feuerbeständige Tür EI290-C5  T90
Feuerhemmende RS-Tür EI230-S200-C5 T30-RS
Feuerbeständige RS-Tür  EI290-S200-C5 T90-RS

### Titel 01 Bauabschnitt 1

#### Position 01.01 Baustelleneinrichtung

**01.01.1 Baustelleneinrichtung**
*** Pauschalposition
Einrichten, Vorhalten über die vereinbarte Leistungszeit, sowie Räumen der Baustelle,
mit folgenden in den Pauschalpreis einzukalkulierenden Leistungen:

- Einrichten Aufenthalts- und Lagerräume
- Baustellentür
- Maschinen, Geräte
- alle sonstigen Maßnahmen, die für das ordnungsgemäße Arbeiten notwendig sind.

Bauseits vorhanden:

- Bauzaun
- Verkehrssicherung
- Wasser- und Stromanschluss
- DIXI-WC / Sanitärcontainer
- Räumlichkeit zur Lagerung
Menge: 1,000 psch

**01.01.2 Umzug Baustelleneinrichtung**
Umzug der vorgenannten Baustelleneinrichtung, abhängig vom Bauablauf, in eine andere bauseits gestellte Räumlichkeit.
mit folgenden in den Pauschalpreis einzukalkulierenden Leistungen:

- Rückversetzen des vorherigen Lagerraums in den ursprünglichen Zustand
- Umsetzen Baustellentür
- Umräumen Maschinen, Geräte
Menge: 1,000 St

**01.01.3 Bauschloss - Profilzylinder**
Profilzylinder, Einbruchschutzklasse A,
Zylinderlängen nach Erfordernis entsprechend nachfolgend
beschriebenen Fenstertüren,
ink. Befestigungsschrauben,
inkl. 3 Schlüsseln
Menge: 3,000 St

**01.01.4 Bauschloss - Knaufzylinder**
Knaufzylinder, geeignet für Notausgangstüren,
Einbruchschutzklasse A,
Zylinderlängen nach Erfordernis entsprechend nachfolgend
beschriebenen Fenstertüren,
ink. Befestigungsschrauben,
inkl. 3 Schlüsseln
Menge: 1,000 St

#### Position 01.02 Werkstatt- und Montageplanung

**Ausführungsbeschreibung 1 Bau- und Leistungsbeschreibung: Werkstatt- und Montagep**
*Bau- und Leistungsbeschreibung: Werkstatt- und Montageplanung, Türliste*
Vorbereitung und Planung

Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Der AN plant eigenverantwortlich seinen baustelleninternen Arbeitsablauf. Hieraus folgernd sind alle eventuellen bauablaufbedingten Aufwendungen für Hebezeuge, Mobilkraneinsätze, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind die in den folgenden Positionen beschrieben Ausführungs- und Detailpläne inkl. Nachweise sowie die Türliste.

Der AN erstellt Übersichtspläne über elektrisch oder elektronisch aufzuschaltende Türelemente unverzüglich, spätestens 10 Tage nach Beauftragung, zur Vorlage beim AG. Der AN stimmt diese auch mit dem Elektrogewerk ab. Soweit elektromotorische Türantriebe Leistungsbestandteil des AN sind, erstellt dieser unaufgefordert eine Gefährdungsanalyse für jede unterschiedliche Einbausituation zum Nachweis der Zulässigkeit des Einbaus am konkreten Einbauort.

Der AN prüft im Rahmen seiner Arbeitsvorbereitung die Elektroinstallationsplanung des AG auf Vollständigkeit und Lage der Anschlüsse für die Türelemente.

Der AN übergibt unverzüglich, spätestens innerhalb von 10 Tagen nach Beauftragung, eine Zusammenstellung aller Einbauanleitungen an den AG und weist auf erforderliche Vorleistungen in den Trockenbauwänden hin.

Der AN klärt mit Erstellung der Türliste rechtzeitig vor Bestellung der Türen die erforderliche Einbauhöhe der Türdrücker und weist den AG auf die Vorgabehöhe 850 mm aus DIN 18040-2 Tabelle 1 hin.

Soweit Tür- oder Fensterlisten sowie Glasstärken in der Leistungsbeschreibung benannt, gelten diese nur als Kalkulations-, nicht aber als Ausführungsgrundlage.

Wird ein Schalldämmaß ohne nähere Erläuterung im Leistungsverzeichnis angegeben, so genügt die Einhaltung des
Labor-Dämmmaßes nicht. Der Auftragnehmer hat nach seinem
vorauszusetzenden Wissensstand Bedenken geltend zu machen,
wenn der effektiv gewollte oder nach Vorschrift erforderliche Wert
vor Ort mit der ausgeschriebenen Konstruktion nicht erreicht wird.

Aufmaß

Der AN erstellt innerhalb einer Woche nach Auftragserhalt eine Türliste auf Grundlage eines örtlichen Aufmaßes, der Ausführungsplanung des AG, den Vorbemerkungen und den Bau- und Leistungsbeschreibungen. Stellt der AN in diesem Zusammenhang Widersprüche zwischen den verschiedenen Ausführungsgrundlagen fest, weist er den AG auf diese Widersprüche ausnahmslos hin und fordert Aufklärung und Entscheidung des AG rechtzeitig vor Materialbestellung ein. Die Erstellung der AN-seitigen Türliste gilt als Werkstatt- und Montageplanung des AN.

Der AN trägt in die von ihm zu erstellende Türliste alle lichten Durchgangsbreiten von Türflügeln ein, die sich aus der Kombination seiner Türkonstruktionen und der vorhandenen Öffnungsmaße ergeben. Er gleicht unaufgefordert und zum Zeitpunkt der Erstellung der Türliste die von ihm ermittelten lichten Durchgangsbreiten mit den vom AG anzugebenden mindesterforderlichen Durchgangsbreiten ab und meldet erforderlichenfalls beim AG Bedenken an, wenn geforderte lichte Durchgangsbreiten nicht eingehalten werden können.

Vor Beginn der Arbeiten sind die tatsächlichen Einbauhöhen
bezogen auf das gesamte Ausbausystem mit der Bauleitung
abzustimmen, wenn unzulässige Toleranzen oder Änderungen des geplanten Fußbodenaufbaus festgestellt oder vermutet werden.

Montageplanung

Rauchschutz- und Brandschutztüren:
Der AN stellt durch seine Montage sicher, dass die Fuge unterhalb von Rauchschutztüren nicht größer als in der Einbauanleitung des Herstellers vorgegeben ist. Sollte die bauliche Vorleistung hierfür nicht geeignet sein, so informiert der AN den AG rechtzeitig vor Ausführung hierüber.
Brandschutztüren dürfen unterseitig nur bis zu einer maximalen Höhe, in der Regel nicht mehr als 2 cm, unterseitig gekürzt werden. Unterschnitte zur Nachströmung gemäß Prüfzeugnis oder bauaufsichtlicher Zulassung unter Brandschutztüren sind unzulässig.
Rauch- und Brandschutztüren sind generell als geprüfte Einheit aus Türzarge, Türblatt und den für die Funktion erforderlichen Beschlägen als einheitliches System auszuführen.
Feuerschutztüren müssen selbstschließend sein. Als Betriebszustand gilt "ständig geschlossen", falls nicht beschrieben oder in den Planungsunterlagen ersichtlich.
Zu jeder Funktionstür sind vom Hersteller Einbau- und Wartungsanleitungen sowie Einbaurichtlinien aus dem Zulassungsbescheid mitzuliefern. Erforderliche Abnahmen und Inbetriebnahmen sind als Leistung des AN rechtzeitig durchführen zu lassen und zu dokumentieren.

Barrierefreiheit:
Behindertengerechte, ebenengleiche Ausgänge an Terrassen und Balkonen bedingen konstruktive Maßnahmen wie etwa beheizte und an die Entwässerung angeschlossene Rinnen vor solchen Türanschlüssen. Soweit der AN die Gefahr von Wassereinbruch durch mangelnde Aufkantungshöhen an Türen vermuten kann, teilt er dies dem AG rechtzeitig vor Ausführung der Leistungen mit.

Schallschutz:
Soweit der AN während der Bauausführung keine Trennfugen im Estrich unterhalb von Türen mit Schallschutzanforderungen an geeigneter Stelle in trittschallentkoppelnder, Unterboden-trennender Art Türen vorfindet, weißt er den AG unverzüglich darauf hin.

**01.02.1 Ausführungs- und Detailpläne**
*** Pauschalposition
Erstellen von Ausführungs- und Detailplänen für Brandschutztüren und Türen mit Seitenfeld:

Diese sind der Objektüberwachung bzw. dem AG vor vor Beginn der Arbeiten zur Prüfung und Freigabe vorzulegen.
Die Ausführungs- und Detailpläne sind zu jeder Abstimmung zu plotten und 2-fach der Objektüberwachung zu übergeben.

- Konstruktionszeichnungen M:1:1,
- Ansichtszeichnungen M:1:10

Dies beinhaltet auch:
- statische Bemessung der Scheibenstärken (angegebene Glasstärken sind nur als Gestaltungsvorschlag zu verstehen),
- Nachweise statischer, brandschutz-, schallschutz-, wärmeschutz- und sicherheitstechnischer Art, unter Berücksichtigung möglicher auftretender Verformungen und Spannungen durch Stoß und thermische Belastungen,
- Bemessung der Konstruktionen einschließlich Verkehrslasten einschließlich der Unterkonstruktionen und der Verankerung

Siehe zudem die Bau- und Leistungsbeschreibung: Werkstatt- und Montageplanung, Türliste.
Menge: 1,000 psch

**01.02.2 Türliste**
*** Pauschalposition
Erstellen, bzw. Fortschreiben einer vorhandenden Tür- und Fensterliste für alle Innentürpositionen der nachfolgenden Leistungsbeschreibung unter Berücksichtigung der erforderlichen Öffnungs-/Durchgangsbreiten und Öffnungsrichtungen sowie aller für den Brandschutz relevanten Einbauteile, Funktionsmechanismen, Schließer sowie Schließfolgeregelung, FSA, Beschläge, Fluchttürwächter, Fluchttürterminals. Jede Türanlage erhält eine Nummer, die in den Grundrissen eingetragen wird.

Siehe zudem die Bau- und Leistungsbeschreibung: Werkstatt- und Montageplanung, Türliste.
Menge: 1,000 psch

#### Position 01.03 Innentürelemente Stahl-Umfassungszarge

**Ausführungsbeschreibung 2 Bau- und Leistungsbeschreibung: Stahl-Umfassungszarge**
*Bau- und Leistungsbeschreibung: Stahl-Umfassungszarge*
Innentüren, einschl. Zarge:

Innentürelement, 1-flg.,gefälzt einschlagendes
Holztürblatt mit Stahlumfassungszarge.

- Klimaklasse nach RAL: II
- Objekttürblatt Beanspruchungsklasse "S" nach RAL RG 426 Teil 1

Wandstärken und Wandkonstruktion, Maulweiten, Schallschutzklassen, Besonderheiten etc. werden in den Unterpositionen beschrieben.

Zarge:
Stahl-Umfassungszarge, zweiteilig mit Toleranzausgleich, mit Einfachfalz

- einschl. passendem Futterstück
- verzinkt, grundiert mit geschweißten, nachbehandelten Gehrungen
- pulverbeschichtet
- Blechdicke 1,5mm
- Umbug 10mm
- Spiegel 32/47mm
- ohne Bodeneinstand
- Falzaufschlag 15mm
- Hohlkammer-Dichtung anthrazit
- Montage mittels Laschen/ Klemmbefestigung
- Zargenhohlraum mit Mineralwolle hinterstopft
- 2 Stück Standard-Bandtaschen
- Drückerhöhe 1050mm (wie bei Bestandstüren)
- Distanzwinkel geschraubt, nach Montage zu entfernen

Angeb. Fabrikat:

'.........'
(Bietereintrag)

bitte Prospekt zum Nachweis Gleichwertigkeit beifügen

Türelement
passend zu den o.g. Zargen

- Türblatt  ca. 40 mm, (T30 ca. 65mm),
- Oberfläche + Farbe:  HPL-Schichtstoff nach DIN EN 438
- Farbton:  Farbton nach RAL oder NCS,
 Zarge und Türblatt im gleichen Farbton

Orange = ähnlich Pfleiderer U16012 Antilope o. glw.,
NCS S3060-Y30R, Reflexionwert 0,22
(bei BT A EG)

Rot = ähnlich Pfleiderer U17271 Oxidrot o.glw.,
NCS S5040-Y80R, Reflexionswert 0,11
(bei BT A 1.OG)

Lila = ähnlich Pfleiderer U17505 Pflaume o. glw.,
NCS S5010-R30B, Reflexionswert 0,24
(bei BT B 1.OG)

Gelb = ähnlich Pfleiderer U15009 Desert o. glw.
NCS S1030-Y10R, Reflexionswert 0,6
(bei BT P EG)

Grün = ähnlich Pfleiderer U19503 Avocado o. glw.,
NCS S3020-G60Y, Reflexionswert 0,38
(bei BT P 1.OG)

Blau = ähnlich Pfleiderer U18059 Enzianblau o. glw., NCS S5040-R80B, Reflexionswert 0,1, RAL 5010
(bei BT O 1.OG, BT R 1.OG)

Weiß = ähnlich RAL 9010 "Reinweiß",

Grau = ähnlich RAL 7016 "Anthrazitgrau"

bzw. nach Angabe AG/ Architekt

- Oberfläche:  matt oder nach Angabe AG/Architekt

Angebotenes Fabrikat:

'.........'
(Bietereintrag)

bitte Prospekt zum Nachweis Gleichwertigkeit beifügen

- Absperrung: HDF-/Hartfaserplatte, ca. 3,0mm
- Einlage:  Stranggepresste Vollspanplatte
- Konstruktion: Sperrtür, nach DIN 68706 Teil 1,
  Auffbau 5-fach
  Verleimung nach DIN EN 204
  Kategorie D2
- Kantenausbildung: Holzanleimer verdeckt, Buche hell
  Kante gefälzt, passend zu o.g. Zargen
  mit Falzabmessung nach DIN 18101

Angeb. Fabrikat:

'.........'
(Bietereintrag)

- Feuchtraum-Türblatt Mittellage Vollspan einlagig. Dicke mind. 40 mm
- Deckplatten HDF. Stabilisator. Klassifizierung II/S
- Einfach gefälzt
- 2-seitig verdeckter Anleimer Buche natur lackiert, oben Einleimer
- Unten verdeckter PU-Hartschaumriegel
- Oberfläche: Schichtstoff HPL 0,8 mm
- Farbton: siehe oben
- Oberfläche: matt oder nach Angabe AG/Architekt

Angebotenes Fabrikat:

'.........'
(Bietereintrag)

bitte Prospekt zum Nachweis Gleichwertigkeit beifügen

Bänder:
- Türbänder:  3D-Türbänder, 3-teilig, Edelstahl, als
  objekttürband, justierbar, zur Aufnahme
  des o.g. Türelementes geeignet

angebot. Fabrikat, Bänder

'.........'
(Bietereintrag)

Schloss:
- Objektschloss Klasse III Dorn 60 mm PZ,
- Stulp Edelstahl,
- Falle und Riegel vernicket,
- vorgerichtet für Profilzylinder,

angebot. Fabrikat, Schloss

'.........'
(Bietereintrag)

Drückergarnitur:
Schlanker L-Form-Griff mit Umbug, ähnlich nachfolgender Abbildung, mit Schlüsselrosette, für Innentüren.

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
Länge ca. 141 mm, Griffhalslänge ca. 67 mm

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
Aufliegende Griffrosette: rund (abgerundet)
stabilisierende Stütznocken

- Werkstoff Edelstahl rostfrei
- Oberfläche: matt
- Werkstoff Unterteil in Kunststoff
- Vierkantmaß: 8 mm
- Stiftstärke: 8 mm

Fabrikat:
Hoppe Paris oder gleichwertig

angebot. Fabrikat:

'.........'
(Bietereintrag)

Knauf: Oberfläche Edelstahl matt, passend zu Drückergarnitur

Alle Beschläge, Griffe usw. sind mit unsichtbarer Befestigung komplett anzubieten.

Anforderungen an Flucht- und Notausgänge sind zu berücksichtigen.

Bodendichtung:
- Bodendichtung gemäß Türliste
- Abrechnung in separater Position
- die angegebene Schallschutzklasse ist auch bei Einsatz der Absenkdichtung mit Überströmkanal einzuhalten

Zusätzliche Leistungen (in den EP einzurechnen)
Soweit in der Ausschreibung und dem Leistungsverzeichnis nichts anderes vorgesehen ist, gilt in Ergänzung der DIN-Vorschriften:

-Zusätzliches Bearbeiten der Türen, vor der Übergabe, Gangbarmachen, Einstellen, Feinjustierungen. (separate Anfahrt
ist mit einzurechnen)
- Öffnungswinkel der Türen: 90 - 180 Grad
- Auflistung der Türelemente mit allen Bestellangaben für die
Profilzylinder (Zylinderlänge, Ausmittigkeit, etc.)
- Türelemente nach örtlichem Aufmaß fertigen, Abschnitt Türblatt in extra-Position
- Das Ausbauen und Zwischenlagern der Türblätter nach dem Einbau der Zargen ist in die Pos. mit einzukalkulieren, um etwaige Beschädigungen zu vermeiden (separate Anfahrt ist mit einzurechnen),
- Das Einbauen der Dichtungen nach den Anstricharbeiten der Zargen, wenn erforderlich
- Das Weiterrücken fahrbarer Gerüste gilt im Zuge des Arbeitsfortschritts für eigene und fremde Gerüste als Nebenleistung, sofern das ohne Auf- und Abbau und lediglich durch erneute Abstützung möglich und zulässig ist, und wird nicht gesondert vergütet.
- Das sachgemäße Dichten der ausgeschriebenen Feuerschutz-Bauteile an den Baukörper ist in den Preis einzurechnen. Gleiches gilt für Schallschutz - Elemente.
- Alle Anschlüsse an angrenzende Bauteile einschl. Fugendichtung sowie alle Falzdichtungen sind in die Preise einzurechnen. Gleiches gilt für alle erf. dauerelastischen Verfugungen.
- Etiketten, Klebestreifen und Schutzüberzüge bzw. - Markierungen sind vor der Übergabe kostenlos zu entfernen.

**Ausführungsbeschreibung 3 Bau- und Leistungsbeschreibung: Montage**
*Bau- und Leistungsbeschreibung: Montage*
Montage Zargen:

- Die Zargen und Türschlagrichtung aller Türen sind so auszuwählen, dass die Zargenspiegel-Ansichtsbreiten von Türen unterschiedlicher Funktion gleichartig erscheinen.

- Die Zargen sind flucht-, lot- und maßgerecht einzubauen. Dabei sind die zulässigen Toleranzen, speziell die Winkeltoleranzen in horizontaler und vertikaler Richtung, der vorleistenden Gewerke auszugleichen.

- Sind Umfassungszargen mit Mörtel zu füllen, ist die Tür bis zur Erhärtung geschlossen zu halten und gegen unbefugtes Öffnen zu sichern. Ein Einschäumen von Türen mit Rauch- oder Brandschutzanforderung ist nicht zulässig, es sind Türen mit entsprechender Einbauanweisung vorzusehen.

- Stahlzargen müssen Abweichungen von geplanten Soll-Wanddicken von -5 bis +10 mm ausgleichen können. Stahlzargen sind mit einer Mindestblechdicke von 1,5 mm für Türen ohne Funktionsanforderung im Wohnungsbau und 2 mm für alle übrigen Türen auszuführen.

- Schleifarbeiten sind nur bei Verwendung von Absaugvorrichtungen zulässig.

- Anleimer sind zum Feuchtigkeitsausgleich gemeinsam mit dem Grundmaterial einzulagern. Es sollen Hölzer mit stehenden Jahresringen verwendet werden. Das Bündigfräsen darf erst - in Abhängigkeit vom verwendeten Leim - nach 1 bis 2 Tagen erfolgen.

- Vor dem Furnieren sind Toleranzen zwischen Rohling und An- bzw. Umleimern auszugleichen, um Fehlverleimungen auszuschließen.

- Vor dem Beizen sind die Flächen zweimal zu schleifen (Körnung 120 und 150). Der Schleifstaub ist unbedingt zu beseitigen. Flecken und Leimdurchschläge sind gründlich zu entfernen. Der Auftraggeber ist berechtigt, in die Verarbeitungsvorschriften des Beizmittelherstellers Einsicht zu nehmen. Beizarbeiten an einem Element dürfen nicht unterbrochen werden. Wenn nicht anders ausgeschrieben, sind Lösungsmittelbeizen zu verwenden.

- Kettendübelungen sind unzulässig.

- Vor der Durchführung von Stemm-, Bohr- und Einsetzarbeiten an Estrichen, geputzten Wänden und Decken sind Leitungen mit einem Suchgerät zu orten.

- Dübel zur Befestigung müssen auf den Untergrund abgestimmt sein; ihre Spreizkräfte dürfen keine zu großen inneren Spannungen erzeugen. Bei nicht ausreichend festem Untergrund sind Injektionsanker zu verwenden.

- Bei Verbindung der Leistung mit Verglasungsarbeiten sind die Hinweise und Forderungen des Gewerkes Verglasungsarbeiten - gleichrangig zu beachten.

- Ist Schleifen und Spachteln vorgesehen, so bleibt die Anzahl der Schleifgänge und Spachtelaufträge sowie die Wahl der richtigen Körnung dem Auftragnehmer überlassen und ist auf die vorgesehene Beschichtung einzustellen.

- Bei geleimten Verbindungen ist dem Auftraggeber ohne besondere Aufforderung mitzuteilen, gegen welche Beschichtungsstoffe der verwendete Leim nicht resistent ist. Das gilt besonders bei Keilzinkverbindungen oder Kammverbindungen.

Montage Türelemente:

- Bekleidungen und Verleistungen sind an den Ecken mit Gehrungsschnitt zu stoßen. Sie müssen aus dem gleichen Material wie die Einbauelemente bestehen und die gleiche Oberflächenbehandlung aufweisen.

- OK FFB richtet sich nach dem Meterriss im Raum, nicht nach den Markierungen an der Zarge.

- Glastüren oder verglaste durchsichtige Türen erhalten einen deutlich sichtbaren Klebestreifen gemäß Nr. 4.2.8 DIN 18361, der vom Auftraggeber entfernt wird.

- Sind im Leistungsverzeichnis Klimaklassen (Prüfung und Bewertung nach hydrothermischer Beanspruchung) oder Klassen für mechanische Beanspruchung vorgegeben, muss ein entsprechendes Gütezeichen nach RAL RG 426 Teil 1 nachgewiesen werden können.

- Der Nachweis für Brandabschottungen muß sich auf das gesamte System, nicht nur auf einzelne Bauteile beziehen.

Montage Beschläge:

- Leichtmetalleloxierte oder polierte Beschläge sind während der Bauzeit gegen Beschädigung und Verunreinigung mit entsprechenden Folien oder Klebestreifen zu schützen. Diese sind später wieder restlos zu entfernen.

- Malerarbeiten dürfen durch die Beschlagsarbeiten nicht erschwert werden. Dem Auftragnehmer steht es frei, Beschläge - soweit technisch möglich - erst nach Abschluß der Malerarbeiten einzubauen. Das Öffnen und Schließen der Elemente muß in jedem Fall möglich sein. Schlösser und Beschläge sind vor Ausführung der Arbeiten als Muster vorzulegen.

- Nicht mehr zugängliche Bauteile aus Stahl sind in verzinkter Ausführung einzubauen. Kontaktkorrosion ist auszuschließen.

- Alle eingebauten Werkstücke sind einwandfrei gangbar zu machen, Schlösser, Getriebe, Schließfallen, Riegel, Bänder und alle beweglichen Teile sind zu reinigen und - soweit zulässig - zu ölen.

- Beschlagteile müssen so ausgeführt sein, daß sie die Funktion der Elemente auf Dauer sicherstellen. Sie müssen einen ausreichenden Schutz gegen Fehlbedienung aufweisen. Die Möglichkeit der Wartung der Beschläge muß gegeben sein.

- Alle Beschläge und Beschlagsteile sollen nach den Richtlinien des jeweiligen Herstellers eingebaut werden.

- Der Auftragnehmer hat dem Auftraggeber auf die für das angebotene Fabrikat erforderlichen bauseitigen Leistungen rechtzeitig hinzuweisen. Falls erforderlich sind Detailzeichnungen zu übergeben.

- Werden Beschläge nur geliefert, sind auch alle bauseits zu befestigenden Zubehörteile (Schrauben, Schließbleche, Schließplatten, Führungsschienen u. dgl.) mitzuliefern und in den Preis einzurechnen.

- Die Verwendung von Beschlagteilen verschiedener Hersteller in einem Bauteil ist nicht zugelassen.

- Die Länge der Schließzylinder ist bei der Befestigung der Schlüsselschilder zu beachten. Der Zylinder muss bündig angebracht sein. Anbohrschutz muss vorhanden sein.

- Magnetfeststellvorrichtungen für Türen sind so zu bemessen, dass sie auf Dauer die Kraft von Türschließern sowie die Federkraft straff eingestellter Pendeltür-oder Federbänder aufnehmen können. Federmechanische Türschließer müssen arretierbar sein. Ist für schwere Türen ein drittes Band vorgesehen, so ist es nicht mittig, sondern nach Möglichkeit im oberen Drittel einzubauen.

- Beschläge für Toilettentüren müssen mit einer optisch wahrnehmbaren Besetztanzeige versehen sein.

- Magnetschlösser müssen nachstellbar befestigt sein.

- Umlaufende Falzdichtungen aus PVC sind nicht zugelassen. Für Schwellendichtung ohne besondere Anforderungen ist PVC zulässig.

- Bei Türen mit Falzdichtung muss das Bandrahmenteil um die Dicke der Dichtung aus der Bandtasche herausgezogen werden, um die Funktion der Dichtung umlaufend zu gewährleisten; alternativ können Spezialbänder für Türen mit Falzdichtung eingesetzt werden.

- Bestehen vom Beschlaghersteller Beschränkungen in der Belastung oder sind zusätzliche Befestigungen der Zargen oder Blendrahmen erforderlich, so ist der Auftraggeber darauf hinzuweisen.

- Werden für Schalldämmzwecke Bodendichtungen an Türen gefordert, so sind sie nachstellbar anzubringen. Das Nachstellen muß ohne Aushängen der Türen möglich sein. Die Art des Fußbodenbelages ist zu erfragen. Lippendichtungen sollen nicht ausschließlich parallel verstellbar sein.

- Das eingebaute Material muß dem Muster entsprechen; eine ausdrückliche Bestätigung des Musters durch den Bauherren muss eingeholt werden.

Feuerschutzabschlüsse

- Es dürfen nur solche Feuerschutztüren, -tore und -klappen angeboten werden, die durch Vorlage von Normen, bauaufsichtlichen Zulassungsbescheiden, TÜV-Abnahmen (bei mechanisch betätigten Toren) und bei Sonderkonstruktionen durch schriftliche Zustimmung der zuständigen Behörde den Eignungsnachweis erbringen.

- Das gleiche gilt für den sachgemäßen Einbau einschließlich der Beschläge, Verglasungen, Steuerungen und Feststellvorrichtungen.

- Alle Feuerschutzabschlüsse müssen eine allgemeine bauaufsichtliche Zulassung haben oder den Prüfnachweis einer zugelassenen Prüfinstituts besitzen. Diese Nachweise können im Ausnahmefall durch das Gutachten eines öffentlich bestellten und vereidigten Sachverständigen ersetzt werden, wenn Bauteile brandschutztechnisch aufgerüstet werden. Der Sachverständige muss für dieses Spezialgebiet bestellt sein.

- Vom Bieter ist bei selbstschließenden Türen die fabrikatstypische Feststellung bzw. Betätigung anzugeben, wenn in den Ausschreibungsunterlagen dazu keine Forderungen bestehen. Feuerschutztüren müssen sich auch im verschlossenen Zustand in Richtung des Fluchtweges öffnen lassen.

- Das sachgemäße Dichten der ausgeschriebenen Feuerschutz-Bauteile an den Baukörper ist in den Preis einzurechnen.

- Feuerschutztüren müssen selbstschließend sein. Fallsnicht anders ausgeschrieben oder aus den Ausführungsunterlagen erkennbar, gilt der Betriebszustand "ständig geschlossen"; es ist mindestens ein einstellbares nicht tragendes Federband vorzusehen, das im Zusammenhang mit der Tür geprüft ist.

**01.03.1 Tür TYP 1.1, 1,135m x 2,135m, GK 12,5 cm, Feuchtraum**
*** gemäß Ausführungsbeschreibung 2
Liefern und fachgerechtes Einbauen, der zuvor beschriebenen
Stahlzargen mit beschriebenem Türblatt mit:

Öffnungsbreite:  1,135 m
Öffnungshöhe:  2,135 m ab OKFFB

Wandstärke:  125 mm
Maulweite:  125 mm
Wandkonstruktion:  Trockenbau

Drückergarnitur:  Drücker beidseitig

Brandschutzklasse: -
Schallschutzklasse:  -
Sonstiges:  Farbe orange
zus. Anforderung: Feuchtraum

Türen Nr.:  A-EG-16

Anschlag:  DIN links

Einbauort:  Bauteil A EG
Menge: 1,000 St

**01.03.2 Tür TYP 1.2, 1,135m x 2,135m, GK 12,5 cm, Nassraum**
*** gemäß Ausführungsbeschreibung 2
wie vorherige Position, jedoch:

Sonstiges:  Farbe 1x orange, 2x rot
zus. Anforderung: Nassraum

Türen Nr.:  A-EG-16.2,
  A-OG-22.2,
  A-OG-23.2

Anschlag:  3x DIN links

Einbauort:  Bauteil A EG
  Bauteil A 1.OG
Menge: 3,000 St

**01.03.3 Tür TYP 1.3, 1,135m x 2,13m, Bestandswand 24 cm, Feuchtraum**
*** gemäß Ausführungsbeschreibung 2
Liefern und fachgerechtes Einbauen, der zuvor beschriebenen
Stahlzargen mit beschriebenem Türblatt mit:

Öffnungsbreite:  1,135 m
Öffnungshöhe:  2,13 m ab OKFFB

Wandstärke:  ca. 240 mm
Maulweite:  ca. 240 mm
Wandkonstruktion:  Bestandswand massiv

Drückergarnitur:  Drücker beidseitig

Brandschutzklasse: -
Schallschutzklasse:  -
Sonstiges:  Farbe lila
zus. Anforderung: Feuchtraum

Türen Nr.:  B-OG-01

Anschlag:  DIN rechts

Einbauort:  Bauteil B 1.OG
Menge: 1,000 St

**01.03.4 Tür TYP 2.1, 1,01m x 2,135m, GK 12,5 cm**
*** gemäß Ausführungsbeschreibung 2
Liefern und fachgerechtes Einbauen, der zuvor beschriebenen
Stahlzargen mit beschriebenem Türblatt mit:

Öffnungsbreite:  1,01 m
Öffnungshöhe:  2,135 m ab OKFFB

Wandstärke:  125 mm
Maulweite:  125 mm
Wandkonstruktion:  Trockenbau

Drückergarnitur:  Drücker beidseitig

Brandschutzklasse: -
Schallschutzklasse:  -
Sonstiges:  Farbe 2x rot
zus. Anforderung: -

Türen Nr.:  A-OG-09,
  A-OG-11

Anschlag:  1x DIN links, 1x DIN rechts

Einbauort:  Bauteil A OG
Menge: 2,000 St

**01.03.5 Tür TYP 2.2, 1,01m x 2,135m, Bestandswand 24 cm + 2x 1,5cm Putz, Feuchtraum**
*** gemäß Ausführungsbeschreibung 2
wie vorherige Position, jedoch:

Wandstärke:  240 mm + 2x 15mm Putz
Maulweite:  270 mm
Wandkonstruktion:  Bestandswand Massiv + Putz

Drückergarnitur:  Drücker beidseitig

Brandschutzklasse: -
Schallschutzklasse:  -
Sonstiges:  Farbe 1x orange, 2x rot
zus. Anforderung: Feuchtraum

Türen Nr.:  A-EG-16,
  A-OG-22,
  A-OG-23

Anschlag:  1x DIN links, 2x DIN rechts

Einbauort:  Bauteil A EG, Bauteil A 1.OG
Menge: 3,000 St

**01.03.6 Tür TYP 2.4, 1,01m x 2,13m, Bestandswand 11,5 cm + 2x 1,5cm Putz**
*** gemäß Ausführungsbeschreibung 2
Liefern und fachgerechtes Einbauen, der zuvor beschriebenen
Stahlzargen mit beschriebenem Türblatt mit:

Öffnungsbreite:  1,01 m
Öffnungshöhe:  2,13 m ab OKFFB

Wandstärke:  115 mm + 2x 15mm Putz
Maulweite:  145 mm
Wandkonstruktion:  Bestandswand + Putz

Drückergarnitur:  Drücker beidseitig

Brandschutzklasse: -
Schallschutzklasse:  -
Sonstiges:  Farbe weiß
zus. Anforderung: -

Türen Nr.:  A-EG-07

Anschlag:  DIN links

Einbauort:  Bauteil A EG
Menge: 1,000 St

**01.03.7 Tür TYP 3.1, 0,885m x 2,135m, Bestandswand 24 cm + 2x 1,5cm Putz, Feuchtraum**
*** gemäß Ausführungsbeschreibung 2
Liefern und fachgerechtes Einbauen, der zuvor beschriebenen
Stahlzargen mit beschriebenem Türblatt mit:

Öffnungsbreite:  0,885 m
Öffnungshöhe:  2,135 m ab OKFFB

Wandstärke:  ca. 240 mm + 2x 15mm Putz
Maulweite:  ca. 270 mm
Wandkonstruktion:  Bestandswand massiv + Putz

Drückergarnitur:  Drücker beidseitig

Brandschutzklasse: -
Schallschutzklasse:  -
Sonstiges:  Farbe rot
zus. Anforderung: Feuchtraum

Türen Nr.:  A-OG-21

Anschlag:  DIN rechts

Einbauort:  Bauteil A 1.OG
Menge: 1,000 St

**01.03.8 Tür TYP 3.5, 0,885m x 2,135m, GK-Wand 12,5 cm, T30**
Liefern und fachgerechtes Einbauen, der zuvor beschriebenen
Stahlzargen mit beschriebenem Türblatt mit:

Öffnungsbreite:  0,885 m
Öffnungshöhe:  2,135 m ab OKFFB

Wandstärke:  ca. 125 mm
Maulweite:  ca. 125 mm
Wandkonstruktion:  Trockenbau

Drückergarnitur:  Drücker beidseitig

Brandschutzklasse: T30
Schallschutzklasse:  -
Sonstiges:  Farbe weiß
zus. Anforderung: -

Türen Nr.:  D-EG-17.2

Anschlag:  DIN rechts

Einbauort:  Bauteil D EG (neue Trennwand zwischen
  Hauptverteiler und Lager)
Menge: 1,000 St

**01.03.9 Tür TYP 4, 0,76m x 2,135m, GK 12,5 cm, Feuchtraum**
*** gemäß Ausführungsbeschreibung 2
Liefern und fachgerechtes Einbauen, der zuvor beschriebenen
Stahlzargen mit beschriebenem Türblatt mit:

Öffnungsbreite:  0,76 m
Öffnungshöhe:  2,135 m ab OKFFB

Wandstärke:  125 mm
Maulweite:  125 mm
Wandkonstruktion:  Trockenbau

Drückergarnitur:  Drücker beidseitig

Brandschutzklasse: -
Schallschutzklasse:  -
Sonstiges:  Farbe 2x orange
zus. Anforderung: Feuchtraum

Türen Nr.:  A-EG-16

Anschlag:  1x DIN links, 1x DIN rechts

Einbauort:  Bauteil A EG
Menge: 2,000 St

**01.03.10 Tür TYP 5, 1,01m x 2,135m, GK 12,5 cm, Feuchtraum, Schiebetür**
*** gemäß Ausführungsbeschreibung 2
Liefern und fachgerechtes Einbauen, der zuvor beschriebenen
Stahlzargen mit beschriebenem Türblatt, jedoch als
Ausführung als Schiebetür (vor der Wand laufend).

Öffnungsbreite:  1,01 m
Öffnungshöhe:  2,135 m ab OKFFB

Wandstärke:  125 mm
Maulweite:  125 mm
Wandkonstruktion:  Trockenbau

Drückergarnitur:  Drücker beidseitig

Brandschutzklasse: -
Schallschutzklasse:  -
Sonstiges:  Farbe 2x orange, 4x rot
zus. Anforderung: Feuchtraum

Türen Nr.:  A-EG-16.3,
  A-EG-16.4
  A-OG-22.3,
  A-OG-22.4,
  A-OG-23.3,
  A-OG-23.4

Anschlag:  3x DIN links, 3x DIN rechts

Einbauort:  Bauteil A EG, Bauteil A 1.OG
Menge: 6,000 St

**01.03.11 Tür TYP 7.1, 0,95m x 2,135m, Bestandswand 24 cm + 2,5cm Trockenputz, SSK II**
*** gemäß Ausführungsbeschreibung 2
Liefern und fachgerechtes Einbauen, der zuvor beschriebenen
Stahlzargen mit beschriebenem Türblatt mit:

Öffnungsbreite:  0,95 m
Öffnungshöhe:  2,135 m ab OKFFB

Wandstärke:  ca. 240 mm Bestandswand
  + ca. 25mm Trockenputz
Maulweite:  265 mm
Wandkonstruktion:  Bestandswand massiv + Trockenputz auf  Mörtelbatzen

Drückergarnitur:  Drücker beidseitig

Brandschutzklasse: -
Schallschutzklasse:  SSK II, R`w,P =32 dB + 5 dB = 37 dB
Sonstiges:  Farbe orange
zus. Anforderung: -

Türen Nr.:  A-EG-20

Anschlag:  DIN links

Einbauort:  Bauteil A EG Klassenraum A-EG-20
Menge: 1,000 St

**01.03.12 Tür TYP 7.2, 1,06m x 2,135m, Bestandswand 24 cm, Nassraum, T60-RS, SSK II**
*** gemäß Ausführungsbeschreibung 2
Liefern und fachgerechtes Einbauen, der zuvor beschriebenen
Stahlzargen mit beschriebenem Türblatt mit:

Öffnungsbreite:  1,06 m
Öffnungshöhe:  2,135 m ab OKFFB

Wandstärke:  ca. 240 mm Bestandswand
Maulweite:  240 mm
Wandkonstruktion:  Bestandswand massiv

Drückergarnitur:  Drücker beidseitig

Brandschutzklasse: T60-RS
  Obertürschließer und Absenkdichtung  sind in separaten Positionen zu
  kalkulieren
Schallschutzklasse:  SSK II, R`w,P =32 dB + 5 dB = 37 dB
Sonstiges:  Farbe orange
zus. Anforderung: Feuchtraum

Türen Nr.:  A-EG-18

Anschlag:  DIN rechts

Einbauort:  Bauteil A EG Lehrküche A-EG-18
Menge: 1,000 St

**01.03.13 Tür TYP 7.3, 1,20m x 2,135m, Bestandswand 24 cm + 2x 1,5cm Putz, mit Glasausschnitt schmal**
*** gemäß Ausführungsbeschreibung 2
Liefern und fachgerechtes Einbauen, der zuvor beschriebenen
Stahlzargen mit beschriebenem Türblatt mit:

Öffnungsbreite:  1,20 m
Öffnungshöhe:  2,135 m ab OKFFB

Wandstärke:  Bestandswand 240 mm + 2x 15mm Putz
Maulweite:  270 mm
Wandkonstruktion:  Bestandswand massiv + Putz

Drückergarnitur:  Drücker beidseitig

Brandschutzklasse: -
Schallschutzklasse:  -
Sonstiges:  Farbe rot
zus. Anforderung: mit schmalem Glasausschnitt
  ca. 0,20 m breit, türhoch

Glasart:  VSG-SC Folie, Klarglas
  mit flächenbündigen HPL Glasleisten,
  passend zur Oberfläche, flächenbündig
  mit Konstruktionsfuge
Abmessung
Glasausschnitt:  gemäß Friesbreite Türblatt:
oben:  ca. 16 cm
seitlich:  1x ca. 16 cm, 1x Restmaß
unten:  ca. 23 cm

Türen Nr.:  A-OG-09

Anschlag:  DIN rechts

Einbauort:  Bauteil A 1.OG Sekretariat
Menge: 1,000 St

**01.03.14 Tür Typ 8.1, 1,40m x 2,135m, GK 12,5cm, SSK II, mit Glasausschnitt groß**
*** gemäß Ausführungsbeschreibung 2
Liefern und fachgerechtes Einbauen, der zuvor beschriebenen
Stahlzargen mit beschriebenem Türblatt mit:

Öffnungsbreite:  ca. 1,40 m
Öffnungshöhe:  2,135 m ab OKFFB

Wandstärke:  125 mm
Maulweite:  125 mm
Wandkonstruktion:  GK-Wand

Drückergarnitur:  Drücker beidseitig

Brandschutzklasse: -
Schallschutzklasse:  SSK II, R`w,P =32 dB + 5 dB = 37 dB
Sonstiges:  Farbe grau
zus. Anforderung: mit 1x großem Glasausschnitt
  türbreit, türhoch,

Glasart:  VSG-SC Folie, Klarglas,
  ballwurfsichere Ausführung
  gemäß DIN 18032-3,
  mit flächenbündigen HPL Glasleisten,
  passend zur Oberfläche, flächenbündig
  mit Konstruktionsfuge

Abmessungen

Glasausschnitt:  gemäß Friesbreite Türblatt:
oben:  ca. 16 cm
seitlich:  ca. 16 cm
unten:  ca. 23 cm

Türen Nr.:  A-EG-03

Anschlag:  DIN rechts

Einbauort:  Bauteil A EG Gymnastik
Menge: 1,000 St

#### Position 01.04 Innenfenster

**Ausführungsbeschreibung 4 Ausführungsbeschreibung: Innenfenster Blockzarge**
*Ausführungsbeschreibung: Innenfenster Blockzarge*
Innenfenster, einschl. Rahmen:

Innenfensterelement mit Holzblockzarge.
Wandbündig mit beidseitiger Schattenfuge
liefern und fachgerecht montieren.

- Klimaklasse nach RAL: II

Wandstärken und Wandkonstruktion, Schallschutzklassen, Besonderheiten etc. wer den in den Unterpositionen beschrieben.

Zarge
Holzblockzarge, bestehend aus:
- im Endausbau bündig auf beiden Wandseiten,
- Kanten geschliffen, Querstücke auf Gehrung,
- Holzart: massive Fichte, streichfähig,
- Abmesssung Profile ca. 70/80mm,
- Glashalteleisten massives Holz, ca.15mm,
  bündig in Rahmen,
- Kanten leicht gerundet,
- Querstücke auf Gehrung,
- Schraub- und Schaumbefestigung unsichtbar,

Angeb. Fabrikat:

'..........................................'
(Bietereintrag)

bitte Prospekt zum Nachweis Gleichwertigkeit beifügen

Oberfläche+Farbe:
Wasserbasierte, seidenglänzende Acrylharzlasur als Dünnschichtlasur
Farbton: weiß 3%, mit UV-Schutz, bzw. nach Angabe der Bauleitung
aufzutragen in 5 Arbeitsgängen wie folgt:
-Grundieranstrich
-Zwischenschliff
-Zwischenanstrich
-Schliff, falls notwendig
-Schlussanstrich

Angeb. Fabrikat:

'.........................................'
(Bietereintrag)

bitte Prospekt zum Nachweis Gleichwertigkeit beifügen

**01.04.1 Innenfenster Typ 1, Blockzarge, 1,50m x 2,00m, Bestandswand 24cm, SSK II**
*** gemäß Ausführungsbeschreibung 4
Innenfesterrelement herstellen, Liefern und fertig montieren.
Element bestehend aus:

festverglastes Innenfensterelement,

Öffnungsbreite:  2,00 m
Öffnungshöhe:  1,50 m

Wandstärke:  240 mm
Maulweite:  240 mm
Wandkonstruktion:  Bestandswand massiv
Klimaklasse:  II
Schallschutzklasse:  SSK II, R`w,P =32 dB + 5 dB = 37 dB

Glasart: VSG-SC Folie,
Klarglas mit geschraubten
Massivholzglasleisten

zus. Anforderung: -

Fenster Nr.:  A-EG-04
Einbauort: A-EG-04 Maschinenraum
Menge: 1,000 St

**Ausführungsbeschreibung 5 Ausführungsbeschreibung: Innenfenster Umfassungszarge**
*Ausführungsbeschreibung: Innenfenster Umfassungszarge*
Innenfenster, einschl. Rahmen:

Innenfensterelement mit Holzumfassungszarge (4 seitig umlaufend)
liefern und fachgerecht montieren.

Zarge
2-teilige zerlegte Holzumfassungszarge
- Kanten geschliffen, Querstücke auf Gehrung,
- Holzart und Oberfläche wie nachfolgend beschrieben.

Zargenspiegel Massivholz Fichte
- Kanten leicht gerundet,
- Spiegel ca. 45 mm,
- Querstücke auf Gehrung,
- Schraub- und Schaumbefestigung unsichtbar,

Angeb. Fabrikat:

'..........................................'
(Bietereintrag)

bitte Prospekt zum Nachweis Gleichwertigkeit beifügen

Oberfläche+Farbe:
siehe Umfassungszarge Blockzargenoptik

**01.04.2 Innenfenster Typ 2, Umfassungszarge, 1,00m x 0,80m, GK-Wand 11,5cm, SSK II**
*** gemäß Ausführungsbeschreibung 5
Innenfesterrelement herstellen, Liefern und fertig montieren.
Element bestehend aus:

verglastem Innenfensterelement,

Öffnungsbreite:  1,00 m
Öffnungshöhe:  0,80 m

Wandstärke:  115 mm
Maulweite:  115 mm
Wandkonstruktion:  Trockenbau
Klimaklasse:  II
Schallschutzklasse:  SSK II, R`w,P =32 dB + 5 dB = 37 dB

Glasart: VSG-SC Folie,
Klarglas mit geschraubten
Massivholzglasleisten

zus. Anforderung: -

Einbauort: BT A 1.OG
Menge: 1,000 St

**01.04.3 Innenfenster Typ 3, Umfassungszarge, 0,60m x 0,60m, GK-Wand 11,5cm, SSK II**
*** gemäß Ausführungsbeschreibung 5
Innenfesterrelement herstellen, Liefern und fertig montieren.
Element bestehend aus:

verglastem Innenfensterelement,

Öffnungsbreite:  0,60 m
Öffnungshöhe:  0,60 m

Wandstärke:  115 mm
Maulweite:  115 mm
Wandkonstruktion:  Trockenbau
Klimaklasse:  II
Schallschutzklasse:  SSK II, R`w,P =32 dB + 5 dB = 37 dB

Glasart: VSG-SC Folie,
Klarglas mit geschraubten
Massivholzglasleisten

zus. Anforderung: -

Einbauort: BT A 1.OG
Menge: 1,000 St

#### Position 01.05 Sonstiges

**01.05.1 Zulage Obertürschließer 1-flg.**
Gleitschienen-Türschließer nach EN 1154, Größe EN 2-5, mit

- CE-Kennzeichnung,
- stark abfallendem Öffnungsmoment für leichtes Türöffnen gemäß
DIN SPEC 1104,
- Schließgeschwindigkeit, Endschlag, hydraulisch kontrollierte
Öffnungsdämpfung,
- Schließverzögerung über Ventil von vorne einstellbar,
- Türblattmontage auf der Bandseite oder Sturzmontage auf der
Bandgegenseite möglich,
- Montagekonsole mit universellem Lochgruppensystem,
DIN-L und DIN-R verwendbar,
- Gleitschiene höhenverstellbar,
- barrierefrei nutzbar nach DIN 18040,
- geeignet für T30-Türen.

Farbton: silberfarbig

Angebotenes Fabrikat:

'........................................'
(Bietereintrag)
Menge: 1,000 St

**01.05.2 Obertürschließer nachrüsten**
zuvor beschriebenen Obertürschließer an Bestandstür einbauen

Einbauort:
A-OG-20,
A-EG-21
Menge: 2,000 St

**01.05.3 Abbruch Obertürschließer**
Bestehenden Obertürschließer ausbauen und entsorgen
Menge: 2,000 St

**01.05.4 Zulage Feststellanlage**
Obentürschließer, für die Montage an Feuer- und Rauchschutztüren, mit Gleitschiene, 30mm Bauhöhe, mit elektromechanischer Feststellung stufenlos von 80° bis 130° auf exakten Punkt einstellbar nach EN 1155, Feststellposition überfahrbar, von vorn einstellbare Schließkraft, Schließgeschwindigkeit und Endschlag, mit regulierbarer Öffnungsdämpfung, mit optischer Größenanzeige, Normalmontage auf Türblatt/ Bandseite mit Montageplatte.

Farbton: silberfarbig

Angebotenes Fabrikat:

'........................................'
(Bietereintrag)
Menge: 1,000 St

**01.05.5 Abbruch Feststellanlage**
Bestehende Feststellanlage ausbauen und entsorgen
Menge: 8,000 St

**01.05.6 Feststellanlage nachrüsten**
Feststellanlage an Bestandstür einbauen. Elektroleitungen sind bauseits vorhanden.

Obentürschließer, für die Montage an Feuer- und Rauchschutztüren, mit Gleitschiene, 30mm Bauhöhe, mit elektromechanischer Feststellung stufenlos von 80° bis 130° auf exakten Punkt einstellbar nach EN 1155, Feststellposition überfahrbar, von vorn einstellbare Schließkraft, Schließgeschwindigkeit und Endschlag, mit regulierbarer Öffnungsdämpfung, mit optischer Größenanzeige, Normalmontage auf Türblatt/ Bandseite mit Montageplatte.

Farbton: silberfarbig

Angebotenes Fabrikat:

'........................................'
(Bietereintrag)

Einbauort:
A-EG-17-1,
A-EG-17-2,
A-EG-11,
A-OG-13-1,
A-OG-13-2,
A-OG-14,
C-EG-01-1,
A-EG-06
Menge: 8,000 St

**01.05.7 Zulage Rauchmelder integriert**
Zulage für einen in den Türrahmen integrierten Rauchmelder für zuvor beschriebene Feststellanlage
Menge: 8,000 St

**01.05.8 Rauchschutzschalter tauschen**
Rauchschutzschalter in Feststellanlage mit integriertem Rauchmelder austauschen, 1-flügelige Tür

Einbauort:
A-OG-13-1,
A-OG-20,
C-OG-01,
A-EG-17-1
Menge: 4,000 St

**01.05.9 Erstinbetriebnahme Feststellanlage**
Abnahmeprüfung der Feststellanlage und dauerhaftes Anbringen des Zulassungsschildes.
Menge: 12,000 St

**01.05.10 Zulage Absenkdichtung**
Absenkdichtung für den Einbau in vorbeschriebene Innentürelemente,
die Lieferung, das Fräsen der Nut und der Einbau sind hier zu kalkulieren,

für schallhemmende Türen (DIN 4109),
für Rauchschutztüren nach EN 1634-3,
für Feuerschutztüren nach EN 1634-1;
einseitige Auslösung (bandseitig),
optimale Bodenanpassung durch 3 Federmechaniken;
Dichthöhe <= 20 mm,
Nut 15 x 30 mm,
Gehäuse B x H x L: 14,8 x 30 x 583 mm,
DIN links und DIN rechts verwendbar,
Außengehäuse: Aluminium blank,
Dichtungsprofil: Silikon, selbstverlöschend,
Farbe nach Angabe des Architekten,

Angeb. Fabrikat:

'........................................'
(Bietereintrag)
Menge: 1,000 St

**01.05.11 Klemmschutz auf Gegenbandseite**
Klemmschutz auf Gegenbandseite,
fertig montiert,
TÜV/GS zertifiziert nach EN 16654.
Selbsttätig auf konstante Spannung ziehendes Schutzrollo mit klipsbarer und unsichtbarer Befestigung.
Profile aus Aluminium - eloxiert C-0.
Abdeckung aus Kunstfaser, Auszugslänge 260 mm,
feuerhemmend ausgerüstet,
Farben: Standard nach Wahl AG

Angebotenes Fabrikat:

'........................................'
(Bietereintrag)
Menge: 3,000 St

**01.05.12 Quetschschutz auf Bandseite**
Quetschschutz auf Bandseite,
fertig montiert.

Bandseitiges Schutzprofil für gefälzte Türen,
Profil aus Aluminium - eloxiert C-0.

Farben: Standard nach Wahl AG

Angebotenes Fabrikat:

'........................................'
(Bietereintrag)
Menge: 3,000 St

**01.05.13 Zulage Unterschnitt**
Zulage zu vorbeschriebenen Innentüren für die Herstellung eines Unterschnitts von 20 mm.
Menge: 1,000 St

**01.05.14 Bodentürstopper**
Geometrisch zylindrisches Design, Durchmesser 48 mm,
unsichtbar verschraubt, Höhe 24 mm,
umlaufender Anprallgummi

Material: Edelstahl rostfrei, Werkstoff 1.4301
Oberfläche: fein matt
Gummi: schwarz

inklusive Befestigungsmaterial

Angebotenes Fabrikat:

'........................................'
(Bietereintrag)
Menge: 5,000 St

**01.05.15 Wandtürstopper**
Geometrisch zylindrisches Design, Durchmesser 22 mm,
Montage- Druckverteilerbasisplatte mit Abdeckrosette
Ø 46,5 mm, 7 mm hoch, unsichtbare Verschraubung.

Länge gesamt 132 mm

Material: Edelstahl rostfrei, Werkstoff 1.4301
Oberfläche: fein matt
Anprallgummi: schwarz

inklusive Befestigungsmaterial

Angebotenes Fabrikat:

'........................................'
(Bietereintrag)
Menge: 25,000 St

**01.05.16 Türpuffer 40mm**
Türpuffer selbstklebend

Werkstoff  Kunststoff
Durchmesser  40 mm
Höhe  9.5 mm
Werkstoff  Kunststoff
Farbe  weiß
Montage  selbstklebend

inklusive Befestigungsmaterial

Angebotenes Fabrikat:

'........................................'
(Bietereintrag)
Menge: 5,000 St

**01.05.17 Türpuffer 60mm**
Türpuffer selbstklebend

Werkstoff  Kunststoff
Durchmesser  60 mm
Höhe  15 mm
Werkstoff  Kunststoff
Farbe  weiß
Montage  selbstklebend

inklusive Befestigungsmaterial

Angebotenes Fabrikat:

'........................................'
(Bietereintrag)
Menge: 5,000 St

**01.05.18 Zulage Kurzschild-Garnitur**
Zulage für die Ausführung der beschrieben Türdrücker als Kurzschildgarnitur.

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Menge: 9,000 St

**01.05.19 Zulage Wechselgarnitur**
Zulage für das Ausstatten der Türe
mit einer Wechselgarnitur.

Knauf/Drücker
Menge: 1,000 St

**01.05.20 Zulage für WC-Beschlag**
von Innen abschließbar, zu vorgenannten Beschlägen aus dem gleichen System
Menge: 13,000 St

**01.05.21 Zulage Türdrücker, H=85cm**
Zulage für die Ausführung der Türdrücker in Höhe 85 cm über
OKFF gem. Anforderung DIN 18040-1, Barrierefreies Bauen -
öffentlich zugängliche Gebäude, anstelle Standarddrückerhöhe
105 cm.
Menge: 1,000 St

**01.05.22 Türdrücker nachrüsten**
Türdrücker beidseitig an Bestandstüre tauschen.
Alte Türdrücker entsorgen.

Neuer Türdrücker gemäß Vorbemerkungen.

Abrechnung pro Paar Türdrücker
Menge: 1,000 St

**01.05.23 Türdrücker nachrüsten - Wechselgarnitur**
wie vorherige Position, jedoch als Wechselgarnitur (Türdrücker / Knauf).
Menge: 1,000 St

**01.05.24 Zulage Notausgangsschloss, 1flg**
Zulage zu 1-flg. Türelementen, für die Ausführung eines
Notausgangsschlosses mit Anti-Panik-Funktion nach DIN EN
179, anstelle Standardausführung, passend zu vorbeschriebenen Türen.
Menge: 1,000 St

**01.05.25 Rammschutzbügel**
Rammschutzbügel als Anprallschutz innen oder außen an zuvor beschriebene Fenstertüren montieren.
Material: Edelstahl
Oberfläche: fein mattiert
Profilform: rund, Ecken abgerundet
Durchmesser: ca. 20mm
Abstand Vorderkante Bügel zu Flügelrahmen ca. 65mm

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
Für die Ausschreibung wurden pro Türblatt 2 Bügel innen und 2 Bügel außen angenommen.
Abrechnung pro Bügel.
Menge: 12,000 St

**01.05.26 Bestandstürblatt kürzen**
Türblatt an Bestandstür ausbauen, kürzen, wieder einbauen.

Türgröße: ca. 1,135m x 2,135m
Brandschutzanforderung: DS
Schallschutzanforderung: SSK II, R`w,P =32 dB + 5 dB = 37 dB

Einbauort: B-OG-02, B-OG-03
Menge: 2,000 St

#### Position 01.06 WC-Trennwände HPL Vollkern

**Ausführungsbeschreibung 6 Bau- und Leistungsbeschreibung: WC-Trennwandanlage Kind**
*Bau- und Leistungsbeschreibung: WC-Trennwandanlage Kinder, HPL Vollkern*
WC-Trennwandanlage komplett liefern und
gebrauchsfertig montieren, bestehend aus:

Sanitärtrennwände / WC-Kabinen aus
13mm HPL-Kunstharzplatte (HPL Vollkern), wasserfest,
Kanten im Sicht- und Griffbereich umfräst,
Profile Aluminium natureloxiert mit gerundeten Kanten.

Kopfleiste oben aufgesetzt unsichtbar befestigt.
Wandanschluss mittels U-Profil aus Aluminium, natureloxiert, elementhoch zum Ausgleich von Bautoleranzen.
Türanschlag gefälzt, ebenflächig einschlagend, Bandseite stumpf.

Türbänder 80/85, in Aluminium natureloxiert.
Türdichtungsgummi bandseitig als Sichtschutz zwischen Tür und Schild.

Bodenanschluss mittels Trennwandstütze innenseitig befestigt,
aus Aluminium mit unsichtbarem Verstellfuss aus Edelstahl, Bodenplatte Edelstahl mit trittfester Aluminium Abdeckrosette.

Gesamthöhe 205cm inkl. 10cm Fußluft.
Farbe: ähnlich RAL 9010 Reinweiß

Angeboten:

'.........'
(Bietereintrag)

bitte Prospekt beilegen

Drückergarnitur und Schloss:
WC-Rosetten innen Riegel, außen Schauscheibe rot-weiß, Notentriegelung mit Münze.
Material: Edelstahl

nach Bemusterung

Montage:  mit Bodenabstand auf fertig geflieste Wände  und Fußboden montiert

Aufteilung:  siehe Unterpositionen

**01.06.1 WC - Anlage mit 2 Kabinen**
*** gemäß Ausführungsbeschreibung 6
Ausführung wie zuvor beschrieben mit folgender
Aufteilung:

- 1 x Vorderwand ca. 2,27 m breit
- 1 x Zwischenwand, ca. 1,485 m
- 2 x Türen, nach außen aufschlagend

Einbauort: A-OG-22.5
Menge: 1,000 St

**01.06.2 Fliesenversatzprofil**
Lieferung und Montage eines Flieseversatzprofils
aus Aluminium über dem Fliesenspiegel im Bereich halbhoch gefliester Wände,
individuell an die Fliesenstärke angepasst,
passend zu zuvor beschriebener WC-Trennwandanlage.

Höhe Fliesenspiegel: 1,50m über OKFFB
Stärke Fliesen: ca. 15mm (Fliese im Mörtelbett)

Höhe Trennwand: siehe vorherige Beschreibung
Menge: 3,000 St

#### Position 01.07 Revisionsunterlagen

**01.07.1 Revisionsunterlagen**
*** Pauschalposition
Zum Schlussabnahmetermin sind die folgenden Unterlagen ausgedruckt und digital als pdf-Datei abzugeben:
1. Produktdatenblätter aller verwendeten Materialien,
2. Pflegeanleitungen zu reinigender Materialien,
3. Wartungsunterlagen aller zu wartenden Materialien/Einbauten mit Angabe des Wartungsintervalls,
4. Nachweise zu Brandschutz, Wärmeschutz, Schallschutz, Schadstofffreiheit,
5. Fertigungszeichnungen.
Menge: 1,000 psch

#### Position 01.08 Stundenlohnarbeiten

**Ausführungsbeschreibung 7 Ausführungsbeschreibung Stundenlohnarbeiten**
*Ausführungsbeschreibung Stundenlohnarbeiten*
Die im Leistungsverzeichnis aufgeführten Stundenlohnarbeiten gelten für unvorhergesehene Leistungen, deren Abrechnung nach Einheitspreisen nicht zweckmäßig ist. Stundenlohnarbeiten werden nur vergütet, wenn sie als solche vor Ihrem Beginn ausdrücklich vereinbart und von der Bauleitung freigezeichnet worden sind. Die Arbeitskräfte können nur nach der aufgeführten Leistung vergütet werden, z.B. beim Einsatz von von Facharbeitern für Helferleistungen können diese nur zum Helferstundensatz vergütet werden. Der Einsatz von Meistern, Polieren und Gleichgestellten wird nur nach besonderer, begründeter Aufforderung vergütet.

Anzubieten sind gemittelte Stundenverrechnungssätze für folgende Arbeitskräfte-Gruppen:

-Meister, Poliere und Gleichgestellte (Werkpoliere, Schachtmeister, Montageleiter, Baustellenleiter).

-Vorarbeiter, Facharbeiter und Gleichgestellte (Spezialbaufacharbeiter, Baufachleiter, Obermonteure, Monteure, Gesellen, Gärtner, Maschinenführer, Fahrer und ähnliche Fachkräfte).

- Werker, Helfer und Gleichgestellte (Baufachwerker, Helfer, Hilfsmonteure, Ungelernte, Angelernte).

Mit den Stundenlohnverrechnungssätzen sind abgegolten sämtliche Aufwendungen wie z.B. die Lohn- und Gehaltskosten, die Lohn- und Gehaltsnebenkosten (z.B. Auslösungen, Wegegelder, Wegzeitentschädigungen, Fahrtkostenerstattungen), die Sozialkassenbeiträge, ggf. die Winterbauumlagen, die Gemeinkostenanteile sowie Gewinn, jedoch ohne Umsatzsteuer.

In den Stundenlohnarbeiten sind nur auf der Baustelle anfallende Stunden anzugeben, nicht aber die Wegzeiten. Vom Auftraggeber zu vertretende und anerkannte Warte- und Arbeitsunterbrechungszeiten werden wie Stundenlohnarbeiten vergütet.

Die Kosten für den Einsatz von Kleingeräten, Maschinen, Werkzeugen oder sonstigen Geräten bis 400€ Anschaffungswert (netto) sind in die Verrechnungssätze mit einzurechnen. Sie werden nicht gesondert vergütet.

Beschäftigt der Bieter bei einer der aufgeführten Arbeitskräfte-Gruppen keine Arbeitskräfte, hat er die in einem Begleitschreiben zum Angebot abzugeben.

Das Material für Stundenlohnarbeiten ist getrennt zu lagern. Material-, Maschinen- und Gerätepreise gelten für die Abrechnung einschl. aller Zuschläge, Betriebsstoffe, Handwerkszeuge usw. sowie An-und Abfahrt frei Baustelle. Der Verrechnungssatz für Fuhrleistungen enthält die Kosten für den Fahrer. Sie müssen auf der Grundlage des Hauptangebotes kalkuliert sein.

Stundenlohnzettel müssen eindeutig erkennen lassen:
Vor- und Zuname, beruf, Lohngruppe laut angebotenem Stundenverrechnungssatz, Arbeitsleistung nach Zeit, Ort und Dauer, Verbrauch an Baustoffen, Benutzung von Maschinen mit genauer Leistungsangabe nach Zeit, Ort und Dauer.

**01.08.1 Vorarbeiter**
*** Stundenlohnarbeiten
Menge: 30,000 h

**01.08.2 Facharbeiter**
*** Stundenlohnarbeiten
Menge: 20,000 h

**01.08.3 Helfer**
*** Stundenlohnarbeiten
Menge: 20,000 h

### Titel 02 Bauabschnitt 2

#### Position 02.01 Baustelleneinrichtung

**02.01.1 Baustelleneinrichtung**
*** Pauschalposition
Einrichten, Vorhalten über die vereinbarte Leistungszeit, sowie Räumen der Baustelle,
mit folgenden in den Pauschalpreis einzukalkulierenden Leistungen:

- Einrichten Aufenthalts- und Lagerräume
- Baustellentür
- Maschinen, Geräte
- alle sonstigen Maßnahmen, die für das ordnungsgemäße Arbeiten notwendig sind.

Bauseits vorhanden:

- Bauzaun
- Verkehrssicherung
- Wasser- und Stromanschluss
- DIXI-WC / Sanitärcontainer
- Räumlichkeit zur Lagerung
Menge: 1,000 psch

**02.01.2 Umzug Baustelleneinrichtung**
Umzug der vorgenannten Baustelleneinrichtung, abhängig vom Bauablauf, in eine andere bauseits gestellte Räumlichkeit.
mit folgenden in den Pauschalpreis einzukalkulierenden Leistungen:

- Rückversetzen des vorherigen Lagerraums in den ursprünglichen Zustand
- Umsetzen Baustellentür
- Umräumen Maschinen, Geräte
Menge: 1,000 St

**02.01.3 Bauschloss - Profilzylinder**
Profilzylinder, Einbruchschutzklasse A,
Zylinderlängen nach Erfordernis entsprechend nachfolgend
beschriebenen Fenstertüren,
ink. Befestigungsschrauben,
inkl. 3 Schlüsseln
Menge: 3,000 St

**02.01.4 Bauschloss - Knaufzylinder**
Knaufzylinder, geeignet für Notausgangstüren,
Einbruchschutzklasse A,
Zylinderlängen nach Erfordernis entsprechend nachfolgend
beschriebenen Fenstertüren,
ink. Befestigungsschrauben,
inkl. 3 Schlüsseln
Menge: 1,000 St

#### Position 02.02 Werkstatt- und Montageplanung

**Ausführungsbeschreibung 8 Bau- und Leistungsbeschreibung: Werkstatt- und Montagep**
*Bau- und Leistungsbeschreibung: Werkstatt- und Montageplanung, Türliste*
siehe Bau- und Leistungsbeschreibung Werkstatt- und Montageplanung Bauabschnitt 1 0001

**02.02.1 Ausführungs- und Detailpläne**
*** Pauschalposition
Erstellen von Ausführungs- und Detailplänen für Brandschutztüren und Türen mit Seitenfeld:

Diese sind der Objektüberwachung bzw. dem AG vor vor Beginn der Arbeiten zur Prüfung und Freigabe vorzulegen.
Die Ausführungs- und Detailpläne sind zu jeder Abstimmung zu plotten und 2-fach der Objektüberwachung zu übergeben.

- Konstruktionszeichnungen M:1:1,
- Ansichtszeichnungen M:1:10

Dies beinhaltet auch:
- statische Bemessung der Scheibenstärken (angegebene Glasstärken sind nur als Gestaltungsvorschlag zu verstehen),
- Nachweise statischer, brandschutz-, schallschutz-, wärmeschutz- und sicherheitstechnischer Art, unter Berücksichtigung möglicher auftretender Verformungen und Spannungen durch Stoß und thermische Belastungen,
- Bemessung der Konstruktionen einschließlich Verkehrslasten einschließlich der Unterkonstruktionen und der Verankerung

Siehe zudem die Bau- und Leistungsbeschreibung: Werkstatt- und Montageplanung, Türliste.
Menge: 1,000 psch

**02.02.2 Türliste**
*** Pauschalposition
Erstellen, bzw. Fortschreiben einer vorhandenden Tür- und Fensterliste für alle Innentürpositionen der nachfolgenden Leistungsbeschreibung unter Berücksichtigung der erforderlichen Öffnungs-/Durchgangsbreiten und Öffnungsrichtungen sowie aller für den Brandschutz relevanten Einbauteile, Funktionsmechanismen, Schließer sowie Schließfolgeregelung, FSA, Beschläge, Fluchttürwächter, Fluchttürterminals. Jede Türanlage erhält eine Nummer, die in den Grundrissen eingetragen wird.

Siehe zudem die Bau- und Leistungsbeschreibung: Werkstatt- und Montageplanung, Türliste.
Menge: 1,000 psch

#### Position 02.03 Innentürelemente Stahl-Umfassungszarge

**Ausführungsbeschreibung 9 Bau- und Leistungsbeschreibung: Innentüren, einschl. St**
*Bau- und Leistungsbeschreibung: Innentüren, einschl. Stahl-Zarge, Montage Umfassungszarge*
siehe Bau- und Leistungsbeschreibung Innentüren Stahlumfassungszarge 0002

**Ausführungsbeschreibung 10 Bau- und Leistungsbeschreibung: Montage**
*Bau- und Leistungsbeschreibung: Montage*
siehe Bauabschnitt 1 Bau- und Leistungsbeschreibung Montage 0003

**02.03.1 Tür TYP 1.1, 1,135m x 2,135m, GK 12,5 cm, Feuchtraum**
*** gemäß Ausführungsbeschreibung 9
siehe Bauabschnitt 1 Typ 1.1

Sonstiges:  Farbe gelb

Türen Nr.:  P-EG-12

Anschlag:  DIN links

Einbauort:  Bauteil P EG
Menge: 1,000 St

**02.03.2 Tür TYP 1.2, 1,135m x 2,135m, GK 12,5 cm, Nassraum**
*** gemäß Ausführungsbeschreibung 9
siehe Bauabschnitt 1 Typ 1.2

Sonstiges:  Farbe 2x grün

Türen Nr.:  P-OG-20.2,
  P-OG-19.2

Anschlag:  2x DIN links

Einbauort:  Bauteil P 1.OG
Menge: 2,000 St

**02.03.3 Tür TYP 1.4, 1,135m x 2,13m, Bestandswand 24 cm, SSK II**
*** gemäß Ausführungsbeschreibung 9
Liefern und fachgerechtes Einbauen, der zuvor beschriebenen
Stahlzargen mit beschriebenem Türblatt mit:

Öffnungsbreite:  1,135 m
Öffnungshöhe:  2,13 m ab OKFFB

Wandstärke:  ca. 240 mm
Maulweite:  ca. 240 mm
Wandkonstruktion:  Bestandswand massiv

Drückergarnitur:  Drücker beidseitig

Brandschutzklasse: -
Schallschutzklasse:  SSK II, R`w,P =32 dB + 5 dB = 37 dB
Sonstiges:  Farbe grün
zus. Anforderung: -

Türen Nr.:  P-OG-18

Anschlag:  DIN links

Einbauort:  Bauteil P 1.OG Therapieraum P-OG-18
Menge: 1,000 St

**02.03.4 Tür TYP 2.2, 1,01m x 2,135m, Bestandswand 24 cm + 2x 1,5cm Putz, Feuchtraum**
*** gemäß Ausführungsbeschreibung 9
siehe Bauabschnitt 1 Typ 2.2

Sonstiges:  Farbe 2x grün

Türen Nr.:  P-OG-19,
  P-OG-20

Anschlag:  2x DIN links

Einbauort:  Bauteil P 1.OG
Menge: 2,000 St

**02.03.5 Tür TYP 2.3, 1,01m x 2,135m, Bestandswand 24 cm + 1,5cm Putz, Feuchtraum, DS**
*** gemäß Ausführungsbeschreibung 9
Liefern und fachgerechtes Einbauen, der zuvor beschriebenen
Stahlzargen mit beschriebenem Türblatt mit:

Öffnungsbreite:  1,01 m
Öffnungshöhe:  2,135 m ab OKFFB

Wandstärke:  ca. 240 mm + 15mm Putz
Maulweite:  ca. 25,5 mm
Wandkonstruktion:  Bestandswand massiv + Putz

Drückergarnitur:  Drücker beidseitig

Brandschutzklasse: DS (dichtschließend)
Schallschutzklasse:  -
Sonstiges:  Farbe 2x blau
zus. Anforderung: Feuchtraum

Türen Nr.:  O-OG-02-1,
  O-OG-03

Anschlag:  1x DIN links, 1x DIN rechts

Einbauort:  Bauteil O 1.OG
Menge: 2,000 St

**02.03.6 Zulage Tür O-OG-02-1 in T30-RS**
wie vorherige Position jedoch T30-RS
Menge: 1,000 St

**02.03.7 Tür TYP 2.5, 1,01m x 2,135m, Bestandswand 14,5 cm, Feuchtraum, DS+SS**
*** gemäß Ausführungsbeschreibung 9
Liefern und fachgerechtes Einbauen, der zuvor beschriebenen
Stahlzargen mit beschriebenem Türblatt mit:

Öffnungsbreite:  1,01 m
Öffnungshöhe:  2,135 m ab OKFFB

Wandstärke:  ca. 145 mm
Maulweite:  ca. 145 mm
Wandkonstruktion:  Bestandswand

Drückergarnitur:  Drücker beidseitig

Brandschutzklasse: DS + SS (dicht- und selbstschließend)
  Obertürschließer ist in separater Position  zu kalkulieren
Schallschutzklasse:  -
Sonstiges:  Farbe grün
zus. Anforderung: Feuchtraum

Türen Nr.:  P-OG-05

Anschlag:  DIN rechts

Einbauort:  Bauteil P 1.OG
Menge: 1,000 St

**02.03.8 Tür TYP 2.6, 1,01m x 2,135m, GK 12,5 cm, Nassraum**
*** gemäß Ausführungsbeschreibung 9
Liefern und fachgerechtes Einbauen, der zuvor beschriebenen
Stahlzargen mit beschriebenem Türblatt mit:

Öffnungsbreite:  1,01 m
Öffnungshöhe:  2,135 m ab OKFFB

Wandstärke:  125 mm
Maulweite:  125 mm
Wandkonstruktion:  Trockenbau

Drückergarnitur:  Drücker beidseitig

Brandschutzklasse: -
Schallschutzklasse:  -
Sonstiges:  Farbe 2x gelb
zus. Anforderung: Nassraum

Türen Nr.:  P-EG-15-2,
  P-EG-14-2

Anschlag:  1x DIN links, 1x DIn rechts

Einbauort:  Bauteil P EG Umkleiden
Menge: 2,000 St

**02.03.9 Tür TYP 2.7, 1,01m x 2,135m, Bestandswand 31 cm + 1,5cm Putz, Nassraum**
*** gemäß Ausführungsbeschreibung 9
Liefern und fachgerechtes Einbauen, der zuvor beschriebenen
Stahlzargen mit beschriebenem Türblatt mit:

Öffnungsbreite:  1,01 m
Öffnungshöhe:  2,135 m ab OKFFB

Wandstärke:  310 mm Bestandswand + 15mm Putz
Maulweite:  325 mm
Wandkonstruktion:  Bestandswand massiv + Putz

Drückergarnitur:  Drücker beidseitig

Brandschutzklasse: -
Schallschutzklasse:  -
Sonstiges:  Farbe 2x gelb
zus. Anforderung: Nassraum

Türen Nr.:  P-EG-15-1,
  P-EG-14-1

Anschlag:  1x DIN links, 1x DIn rechts

Einbauort:  Bauteil P EG Umkleiden
Menge: 2,000 St

**02.03.10 Tür TYP 2.8, 1,01m x 2,13m, Bestandswand 24 cm, T30-RS**
*** gemäß Ausführungsbeschreibung 9
Liefern und fachgerechtes Einbauen, der zuvor beschriebenen
Stahlzargen mit beschriebenem Türblatt mit:

Öffnungsbreite:  1,01 m
Öffnungshöhe:  2,13 m ab OKFFB

Wandstärke:  240 mm Bestandswand
Maulweite:  240 mm
Wandkonstruktion:  Bestandswand massiv

Drückergarnitur:  Drücker beidseitig

Brandschutzklasse: T30-RS
  Obertürschließer und Absenkdichtung  sind in separaten Positionen zu
  kalkulieren
Schallschutzklasse:  -
Sonstiges:  Farbe weiß
zus. Anforderung: -

Türen Nr.:  O-EG-01

Anschlag:  DIN rechts

Einbauort:  Bauteil O EG Windfang
Menge: 1,000 St

**02.03.11 Tür TYP 2.9, 1,01m x 2,13m, Bestandswand 10 cm, Feuchtraum, T30-RS**
*** gemäß Ausführungsbeschreibung 9
Liefern und fachgerechtes Einbauen, der zuvor beschriebenen
Stahlzargen mit beschriebenem Türblatt mit:

Öffnungsbreite:  1,01 m
Öffnungshöhe:  2,13 m ab OKFFB

Wandstärke:  100 mm Bestandswand
Maulweite:  100 mm
Wandkonstruktion:  Bestandswand

Drückergarnitur:  Drücker beidseitig

Brandschutzklasse: T30-RS
  Obertürschließer und Absenkdichtung  sind in separaten Positionen zu
  kalkulieren
Schallschutzklasse:  -
Sonstiges:  Farbe blau
zus. Anforderung: Feuchtraum

Türen Nr.:  R-OG-02

Anschlag:  DIN links

Einbauort:  Bauteil R 1.OG
Menge: 1,000 St

**02.03.12 Tür TYP 2.11, 1,01m x 2,135m, GK-Wand 20cm, T30-RS, ohne Pulverbeschichtung**
*** gemäß Ausführungsbeschreibung 9
Liefern und fachgerechtes Einbauen, der zuvor beschriebenen
Stahlzargen mit beschriebenem Türblatt mit:

Öffnungsbreite:  1,01 m
Öffnungshöhe:  2,135 m ab OKFFB

Wandstärke:  200 mm
Maulweite:  200 mm
Wandkonstruktion:  GK-Wand

Drückergarnitur:  Drücker beidseitig

Brandschutzklasse: T30-RS
  Obertürschließer und Absenkdichtung  sind in separaten Positionen zu
  kalkulieren
Schallschutzklasse:  -
Sonstiges:  Farbe grau (Türblatt),
  Stahlzarge ohne Pulverbeschichtung,
  sondern nur verzinkt.
  (Tür Technikraum)
zus. Anforderung: -

Türen Nr.:  DR-4

Anschlag:  DIN links

Einbauort:  Dachraum 2.OG
Menge: 1,000 St

**02.03.13 Tür TYP 2.12, 1,01m x 2,135m, GK-Wand 20cm, T30-RS, ohne Pulverbeschichtung, Klimaklasse III**
*** gemäß Ausführungsbeschreibung 9
Liefern und fachgerechtes Einbauen, der zuvor beschriebenen
Stahlzargen mit beschriebenem Türblatt mit:

Öffnungsbreite:  1,01 m
Öffnungshöhe:  2,135 m ab OKFFB

Wandstärke:  200 mm
Maulweite:  200 mm
Wandkonstruktion:  GK-Wand

Drückergarnitur:  Drücker beidseitig

Brandschutzklasse: T30-RS
  Obertürschließer und Absenkdichtung  sind in separaten Positionen zu
  kalkulieren
Schallschutzklasse:  -
Sonstiges:  Farbe grau (Türblatt),
  Stahlzarge ohne Pulverbeschichtung,
  sondern nur verzinkt.
  (Tür Technikraum)

  Klimaklasse III

zus. Anforderung: -

Türen Nr.:  DR-1

Anschlag:  DIN links

Einbauort:  Dachraum 2.OG
Menge: 1,000 St

**02.03.14 Tür TYP 2.13, 1,01m x 2,135m, Mauerwerk 24 cm + 2x 1,5cm Putz, T30-RS, ohne Pulverbeschichtung, Klimaklasse III**
*** gemäß Ausführungsbeschreibung 9
wie vorherige Position, jedoch:

Wandstärke:  240 mm + 2x 15 mm Putz
Maulweite:  270 mm
Wandkonstruktion:  Mauerwerk
Sonstiges:  Klimaklasse III

Türen Nr.:  DR-5

Anschlag:  DIN links

Einbauort:  Dachraum 2.OG
Menge: 1,000 St

**02.03.15 Tür TYP 3.2, 0,885m x 2,135m, GK 12,5 cm, Feuchtraum**
*** gemäß Ausführungsbeschreibung 9
Liefern und fachgerechtes Einbauen, der zuvor beschriebenen
Stahlzargen mit beschriebenem Türblatt mit:

Öffnungsbreite:  0,885 m
Öffnungshöhe:  2,135 m ab OKFFB

Wandstärke:  ca. 125 mm
Maulweite:  ca. 125 mm
Wandkonstruktion:  Trockenbau

Drückergarnitur:  Drücker beidseitig

Brandschutzklasse: -
Schallschutzklasse:  -
Sonstiges:  1x Farbe gelb, 1x Farbe weiß
zus. Anforderung: Feuchtraum

Türen Nr.:  P-EG-10, P-OG-05.1

Anschlag:  1x DIN links, 1x DIN rechts

Einbauort:  Bauteil P EG, Bauteil P OG
Menge: 2,000 St

**02.03.16 Tür TYP 3.3, 0,885m x 2,135m, Bestandswand 11,5 cm + 2x 1,5cm Putz, Feuchtraum, T30-RS**
*** gemäß Ausführungsbeschreibung 9
Liefern und fachgerechtes Einbauen, der zuvor beschriebenen
Stahlzargen mit beschriebenem Türblatt mit:

Öffnungsbreite:  0,885 m
Öffnungshöhe:  2,135 m ab OKFFB

Wandstärke:  ca. 115 mm + 2x 15 mm Putz
Maulweite:  ca. 145 mm
Wandkonstruktion:  Bestandswand + Putz

Drückergarnitur:  Drücker beidseitig

Brandschutzklasse: T30-RS
  Obertürschließer und Absenkdichtung  sind in separaten Positionen zu
  kalkulieren
Schallschutzklasse:  -
Sonstiges:  Farbe gelb
zus. Anforderung: Feuchtraum

Türen Nr.:  P-EG-17

Anschlag:  DIN rechts

Einbauort:  Bauteil P EG
Menge: 1,000 St

**02.03.17 Tür TYP 4, 0,76m x 2,135m, GK 12,5 cm, Feuchtraum**
*** gemäß Ausführungsbeschreibung 9
siehe Bauabschnitt 1 Typ 4

Sonstiges:  Farbe blau

Türen Nr.:  O-OG-02-2

Anschlag:  DIN links

Einbauort:  Bauteil O 1.OG
Menge: 1,000 St

**02.03.18 Tür TYP 5, 1,01m x 2,135m, GK 12,5 cm, Feuchtraum, Schiebetür**
*** gemäß Ausführungsbeschreibung 9
Ausführung als Schiebetür.

siehe Bauabschnitt 1 Typ 5

Sonstiges:  Farbe 4x grün

Türen Nr.:  P-OG-19.3,
  P-OG-19.4,
  P-OG-20.3,
  P-OG-20.4

Anschlag:  2x DIN links, 2x DIn rechts

Einbauort:  Bauteil P 1.OG
Menge: 4,000 St

**02.03.19 Tür TYP 6, 1,51m x 2,135m, Bestandswand 11,5 cm, T30-RS, mit Glasausschnitt groß**
*** gemäß Ausführungsbeschreibung 9
Liefern und fachgerechtes Einbauen, der zuvor beschriebenen
Stahlzargen mit beschriebenem Türblatt mit:

Öffnungsbreite:  1,51 m
Öffnungshöhe:  2,135 m ab OKFFB

Wandstärke:  115 mm Bestandswand
Maulweite:  115 mm
Wandkonstruktion:  Bestandswand

Drückergarnitur:  Drücker beidseitig

Brandschutzklasse: T30-RS
  Feststellanlage und Absenkdichtung  sind in separaten Positionen zu
  kalkulieren
Schallschutzklasse:  -
Sonstiges:  Farbe grau
zus. Anforderung: mit großem Glasausschnitt
  türbreit, türhoch

Glasart:  VSG-SC Folie, Klarglas
  mit flächenbündigen HPL Glasleisten,
  passend zur Oberfläche, flächenbündig
  mit Konstruktionsfuge
Abmessung
Glasausschnitt:  gemäß Friesbreite Türblatt:
oben:  ca. 16 cm
seitlich:  ca. 16 cm
unten:  ca. 23 cm

Türen Nr.:  P-OG-10

Anschlag:  DIN rechts

Einbauort:  Bauteil P 1.OG Flur
Menge: 1,000 St

**02.03.20 Tür TYP 7.4, 3,00m x 2,135m, GL 12,5 cm, T30-RS, 2-flügelig**
*** gemäß Ausführungsbeschreibung 9
Liefern und fachgerechtes Einbauen, der zuvor beschriebenen
Stahlzargen mit beschriebenem Türblatt mit:

Öffnungsbreite:  3,00 m (Achtung: sehr breite Türblätter!)
Öffnungshöhe:  2,135 m ab OKFFB

Wandstärke:  125 mm
Maulweite:  125 mm
Wandkonstruktion:  Trockenbau

Drückergarnitur:  Drücker beidseitig

Brandschutzklasse: T30-RS
  Feststellanlage und Absenkdichtung  sind in separaten Positionen zu
  kalkulieren
Schallschutzklasse:  -
Sonstiges:  Farbe weiß
zus. Anforderung: -

Türen Nr.:  O-EG-05-1

Anschlag:  DIN links + DIN rechts (zweiflügelig)

Einbauort:  Bauteil O EG (vor Aufzug)
Menge: 1,000 St

**02.03.21 Tür Typ 8.2, 2,26m x 2,135m, GK 12,5cm, Klimaklasse III, Glasausschnitt**
*** gemäß Ausführungsbeschreibung 9
Liefern und fachgerechtes Einbauen, der zuvor beschriebenen
Stahlzargen mit beschriebenem Türblatt mit:

Öffnungsbreite:  2,26 m
Öffnungshöhe:  2,135 m ab OKFFB

Wandstärke:  125 mm
Maulweite:  125 mm
Wandkonstruktion:  GK-Wand

Drückergarnitur:  Drücker beidseitig

Brandschutzklasse: -
Schallschutzklasse:  -
Sonstiges:  Farbe weiß
zus. Anforderung: Klimaklasse III

  mit 2x großem Glasausschnitt
  türbreit, türhoch,

Glasart:  VSG-SC Folie, Klarglas,
  mit flächenbündigen HPL Glasleisten,
  passend zur Oberfläche, flächenbündig
  mit Konstruktionsfuge

Abmessungen

Glasausschnitt:  gemäß Friesbreite Türblatt:
oben:  ca. 16 cm
seitlich:  ca. 16 cm
unten:  ca. 23 cm

Türen Nr.:  O-EG-02

Anschlag:  DIN links (Standflügel)
  + DIN rechts (Gehflügel)

Einbauort:  Bauteil O EG Windfang
Menge: 1,000 St

#### Position 02.04 Sonstiges

**02.04.1 Zulage Obertürschließer 1-flg.**
Gleitschienen-Türschließer nach EN 1154, Größe EN 2-5, mit

- CE-Kennzeichnung,
- stark abfallendem Öffnungsmoment für leichtes Türöffnen gemäß
DIN SPEC 1104,
- Schließgeschwindigkeit, Endschlag, hydraulisch kontrollierte
Öffnungsdämpfung,
- Schließverzögerung über Ventil von vorne einstellbar,
- Türblattmontage auf der Bandseite oder Sturzmontage auf der
Bandgegenseite möglich,
- Montagekonsole mit universellem Lochgruppensystem,
DIN-L und DIN-R verwendbar,
- Gleitschiene höhenverstellbar,
- barrierefrei nutzbar nach DIN 18040,
- geeignet für T30-Türen.

Farbton: silberfarbig

Angebotenes Fabrikat:

'........................................'
(Bietereintrag)
Menge: 3,000 St

**02.04.2 Zulage Obertürschließer 2-flg.**
wie vorherige Position, jedoch für zweiflügelige Türen.
Inkl. Schließfolgeregelung.
Menge: 2,000 St

**02.04.3 Obertürschließer nachrüsten**
zuvor beschriebenen Obertürschließer an Bestandstür einbauen

Einbauort:
DR-2,
DR-3,
DR-6,
DR-7,
P-EG-11,
O-EG-08
Menge: 6,000 St

**02.04.4 Obertürschließer nachrüsten 2-flg**
zuvor beschriebenen Obertürschließer für zweiflügelige Türen an Bestandstür einbauen

Einbauort:
O-EG-03-2,
O-EG-03-3
Menge: 2,000 St

**02.04.5 Abbruch Obertürschließer**
Bestehenden Obertürschließer ausbauen und entsorgen
Menge: 4,000 St

**02.04.6 Abbruch Obertürschließer 2-flg**
Bestehenden Obertürschließer an zweiflügeligen Türen ausbauen und entsorgen
Menge: 2,000 St

**02.04.7 Zulage Feststellanlage**
Obentürschließer, für die Montage an Feuer- und Rauchschutztüren, mit Gleitschiene, 30mm Bauhöhe, mit elektromechanischer Feststellung stufenlos von 80° bis 130° auf exakten Punkt einstellbar nach EN 1155, Feststellposition überfahrbar, von vorn einstellbare Schließkraft, Schließgeschwindigkeit und Endschlag, mit regulierbarer Öffnungsdämpfung, mit optischer Größenanzeige, Normalmontage auf Türblatt/ Bandseite mit Montageplatte.

Farbton: silberfarbig

Angebotenes Fabrikat:

'........................................'
(Bietereintrag)
Menge: 3,000 St

**02.04.8 Ausbau Feststellanlage**
Bestehende Feststellanlage fachgerecht ausbauen, verpacken und innerhalb des Grundstücks zu Lagerort vertragen.
Am Ende des Bauabschnitts sollen die Feststellanlagen wieder eingebaut werden (siehe nachfolgende Position).

Einbauort:
P-OG-09-1,
P-OG-09-2,
P-OG-05,
P-EG-03,
P-EG-04-1,
P-EG-04-2,
O-EG-03-1,
O-EG-05-2,
P-OG-06,
O-OG-05
Menge: 10,000 St

**02.04.9 Feststellanlage Bestand wieder einbauen**
zuvor ausgebaute und eingelagerte Feststellanlage an Bestandstür wieder einbauen. Elektroleitungen sind bauseits vorhanden.

Einbauort:
P-OG-09-1,
P-OG-09-2,
P-OG-05,
P-EG-03,
P-EG-04-1,
P-EG-04-2,
O-EG-03-1,
O-EG-05-2,
P-OG-06,
O-OG-05
Menge: 9,000 St

**02.04.10 Abbruch Feststellanlage**
Bestehende Feststellanlage ausbauen und entsorgen

Einbauort:
O-OG-06
Menge: 1,000 St

**02.04.11 Feststellanlage nachrüsten**
zuvor beschriebene Feststellanlage an Bestandstür einbauen. Elektroleitungen sind bauseits vorhanden.

Einbauort:
O-OG-06,
P-EG-11
Menge: 2,000 St

**02.04.12 Zulage Feststellanlage für zweiflügelige Türen**
wie vor, jedoch Feststellanlage für zweiflügelige Türen

inkl. Schließfolgeregelung

Einbauort: O-EG-05-1
Menge: 1,000 St

**02.04.13 Abbruch Feststellanlage für zweiflügelige Türen**
Feststellanlage an zweiflügeliger Tür ausbauen und entsorgen

Einbauort: O-EG-03-4
Menge: 1,000 St

**02.04.14 Feststellanlage für zweiflügelige Tür nachrüsten**
zuvor beschriebene Feststellanlage für zweiflügelige Tür an Bestandstür einbauen. Elektroleitungen sind bauseits vorhanden.

Einbauort: O-EG-03-4
Menge: 1,000 St

**02.04.15 Zulage Rauchmelder integriert**
Zulage für einen in den Türrahmen integrierten Rauchmelder für zuvor beschriebene Feststellanlage
Menge: 6,000 St

**02.04.16 Rauchschutzschalter tauschen**
Rauchschutzschalter in Feststellanlage mit integriertem Rauchmelder austauschen, 1-flügelige Tür

Einbauort:
R-OG-01
Menge: 1,000 St

**02.04.17 Erstinbetriebnahme Feststellanlage**
Abnahmeprüfung der Feststellanlage und dauerhaftes Anbringen des Zulassungsschildes.
Menge: 15,000 St

**02.04.18 Erstinbetriebnahme Feststellanlage zweiflügelig**
Abnahmeprüfung der Feststellanlage und dauerhaftes Anbringen des Zulassungsschildes.
Menge: 2,000 St

**02.04.19 Zulage Absenkdichtung**
Absenkdichtung für den Einbau in vorbeschriebene Innentürelemente,
die Lieferung, das Fräsen der Nut und der Einbau sind hier zu kalkulieren,

für schallhemmende Türen (DIN 4109),
für Rauchschutztüren nach EN 1634-3,
für Feuerschutztüren nach EN 1634-1;
einseitige Auslösung (bandseitig),
optimale Bodenanpassung durch 3 Federmechaniken;
Dichthöhe <= 20 mm,
Nut 15 x 30 mm,
Gehäuse B x H x L: 14,8 x 30 x 583 mm,
DIN links und DIN rechts verwendbar,
Außengehäuse: Aluminium blank,
Dichtungsprofil: Silikon, selbstverlöschend,
Farbe nach Angabe des Architekten,

Angeb. Fabrikat:

'........................................'
(Bietereintrag)
Menge: 7,000 St

**02.04.20 Absenkdichtung nachrüsten**
zuvor beschriebene Absenkdichtung an 1-flg. Bestandstür mit Holztürblatt nachrüsten
Menge: 4,000 St

**02.04.21 Klemmschutz auf Gegenbandseite**
Klemmschutz auf Gegenbandseite,
fertig montiert,
TÜV/GS zertifiziert nach EN 16654.
Selbsttätig auf konstante Spannung ziehendes Schutzrollo mit klipsbarer und unsichtbarer Befestigung.
Profile aus Aluminium - eloxiert C-0.
Abdeckung aus Kunstfaser, Auszugslänge 260 mm,
feuerhemmend ausgerüstet,
Farben: Standard nach Wahl AG

Angebotenes Fabrikat:

'........................................'
(Bietereintrag)
Menge: 3,000 St

**02.04.22 Quetschschutz auf Bandseite**
Quetschschutz auf Bandseite,
fertig montiert.

Bandseitiges Schutzprofil für gefälzte Türen,
Profil aus Aluminium - eloxiert C-0.

Farben: Standard nach Wahl AG

Angebotenes Fabrikat:

'........................................'
(Bietereintrag)
Menge: 3,000 St

**02.04.23 Zulage Unterschnitt**
Zulage zu vorbeschriebenen Innentüren für die Herstellung eines Unterschnitts von 20 mm.
Menge: 1,000 St

**02.04.24 Bodentürstopper**
Geometrisch zylindrisches Design, Durchmesser 48 mm,
unsichtbar verschraubt, Höhe 24 mm,
umlaufender Anprallgummi

Material: Edelstahl rostfrei, Werkstoff 1.4301
Oberfläche: fein matt
Gummi: schwarz

inklusive Befestigungsmaterial

Angebotenes Fabrikat:

'........................................'
(Bietereintrag)
Menge: 5,000 St

**02.04.25 Wandtürstopper**
Geometrisch zylindrisches Design, Durchmesser 22 mm,
Montage- Druckverteilerbasisplatte mit Abdeckrosette
Ø 46,5 mm, 7 mm hoch, unsichtbare Verschraubung.

Länge gesamt 132 mm

Material: Edelstahl rostfrei, Werkstoff 1.4301
Oberfläche: fein matt
Anprallgummi: schwarz

inklusive Befestigungsmaterial

Angebotenes Fabrikat:

'........................................'
(Bietereintrag)
Menge: 30,000 St

**02.04.26 Türpuffer 40mm**
Türpuffer selbstklebend

Werkstoff  Kunststoff
Durchmesser  40 mm
Höhe  9.5 mm
Werkstoff  Kunststoff
Farbe  weiß
Montage  selbstklebend

inklusive Befestigungsmaterial

Angebotenes Fabrikat:

'........................................'
(Bietereintrag)
Menge: 5,000 St

**02.04.27 Türpuffer 60mm**
Türpuffer selbstklebend

Werkstoff  Kunststoff
Durchmesser  60 mm
Höhe  15 mm
Werkstoff  Kunststoff
Farbe  weiß
Montage  selbstklebend

inklusive Befestigungsmaterial

Angebotenes Fabrikat:

'........................................'
(Bietereintrag)
Menge: 5,000 St

**02.04.28 Zulage Kurzschild-Garnitur**
Zulage für die Ausführung der beschrieben Türdrücker als Kurzschildgarnitur.
Menge: 15,000 St

**02.04.29 Zulage Wechselgarnitur**
Zulage für das Ausstatten der Türe
mit einer Wechselgarnitur.

Knauf/Drücker
Menge: 4,000 St

**02.04.30 Zulage für WC-Beschlag**
von Innen abschließbar, zu vorgenannten Beschlägen aus dem gleichen System
Menge: 13,000 St

**02.04.31 Zulage Türdrücker, H=85cm**
Zulage für die Ausführung der Türdrücker in Höhe 85 cm über
OKFF gem. Anforderung DIN 18040-1, Barrierefreies Bauen -
öffentlich zugängliche Gebäude, anstelle Standarddrückerhöhe
105 cm.
Menge: 1,000 St

**02.04.32 Türdrücker nachrüsten**
Türdrücker beidseitig an Bestandstüre tauschen.
Alte Türdrücker entsorgen.

Neuer Türdrücker gemäß Vorbemerkungen.

Abrechnung pro Paar Türdrücker
Menge: 1,000 St

**02.04.33 Türdrücker nachrüsten - Wechselgarnitur**
wie vorherige Position, jedoch als Wechselgarnitur (Türdrücker / Knauf).
Menge: 1,000 St

**02.04.34 Zulage Notausgangsschloss, 1flg**
Zulage zu 1-flg. Türelementen, für die Ausführung eines
Notausgangsschlosses mit Anti-Panik-Funktion nach DIN EN
179, anstelle Standardausführung, passend zu vorbeschriebenen Türen.
Menge: 1,000 St

**02.04.35 Zulage Notausgangsentriegelung, 2flg**
Zulage zu 2-flg. Türelementen, für die Ausführung einer
Notausgangsentriegelung mit Anti-Panik-Schloss und
Entriegelungsfunktion an Gang- und Standflügel, anstelle
Standardausführung.
Menge: 1,000 St

**02.04.36 Zulage Druckstange EN1125, 2flg**
Zulage zu 2-flg. Türelementen, für die Ausführung mit
horizontalem Stangengriff oder Druckstange an Stand- und
Gangflügel zur Fluchttürentriegelung nach DIN EN 1125,
anstelle Standardtürdrücker.
Menge: 1,000 St

**02.04.37 Rammschutzbügel**
Rammschutzbügel als Anprallschutz innen oder außen an zuvor beschriebene Fenstertüren montieren.
Material: Edelstahl
Oberfläche: fein mattiert
Profilform: rund, Ecken abgerundet
Durchmesser: ca. 20mm
Abstand Vorderkante Bügel zu Flügelrahmen ca. 65mm

Für die Ausschreibung wurden pro Türblatt 2 Bügel innen und 2 Bügel außen angenommen.
Abrechnung pro Bügel.
Menge: 28,000 St

#### Position 02.05 WC-Trennwände HPL Vollkern

**Ausführungsbeschreibung 11 Bau- und Leistungsbeschreibung: WC-Trennwandanlage Kind**
*Bau- und Leistungsbeschreibung: WC-Trennwandanlage Kinder, HPL Vollkern*
siehe Bauabschnitt 1 Bau- und Leistungsbeschreibung WC-Trennwandanlage 0006

**02.05.1 WC - Anlage mit 2 Kabinen**
*** gemäß Ausführungsbeschreibung 11
Ausführung wie zuvor beschrieben mit folgender
Aufteilung:

- 1 x Vorderwand ca. 2,30 m breit
- 1 x Zwischenwand, ca. 1,49 m
- 2 x Türen, nach außen aufschlagend

Einbauort: P-OG-19.5
Menge: 1,000 St

**02.05.2 WC - Anlage mit 2 Kabinen**
*** gemäß Ausführungsbeschreibung 11
Ausführung wie zuvor beschrieben mit folgender
Aufteilung:

- 1 x Vorderwand ca. 2,40 m breit
- 1 x Seitenwand ca. 0,83 m breit
- 1 x Zwischenwand, ca. 1,74 m
- 2 x Türen, nach außen aufschlagend

Einbauort: O-OG-03
Menge: 1,000 St

**02.05.3 Duschtrennwandanlage, 3 Kabinen**
wie zuvor beschriebene WC-Trennwandanlage, jedoch für Duschen:

mit folgender Aufteilung:

- 1 x Vorderwand ca. 2,20 m breit
- 1 x Seitenwand ca. 2,27 m breit
- 1 x Seitenwand freistehend ca. 2,49 m breit
- runde Stange zur Aussteifung der freistehenden Seitenwand
- 1 x Zwischenwand, ca. 2,25 m breit
- 2 x Zwischenwand ca. 0,45 m breit
- 2 x Türen, nach außen aufschlagend
- 2x Sitzbank, ca. 40 cm x 40 cm, an Trennwand befestigt (nicht auf dem Boden stehend)

Zubehör:
- 3x Duschablage
- 3x Brillenablage
- 6x Kleiderhaken

Einbauort: P-EG-14

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Menge: 1,000 St

**02.05.4 Duschtrennwandanlage, 3 Kabinen**
wie vorherige Position, jedoch gespiegelt

Einbauort: P-EG-15
Menge: 1,000 St

**02.05.5 Fliesenversatzprofil**
Lieferung und Montage eines Flieseversatzprofils
aus Aluminium über dem Fliesenspiegel im Bereich halbhoch gefliester Wände,
individuell an die Fliesenstärke angepasst,
passend zu zuvor beschriebener WC-Trennwandanlage.

Höhe Fliesenspiegel: 1,50m über OKFFB
Stärke Fliesen: ca. 15mm (Fliese im Mörtelbett)

Höhe Trennwand: siehe vorherige Beschreibung
Menge: 6,000 St

#### Position 02.06 Revisionsunterlagen

**02.06.1 Revisionsunterlagen**
*** Pauschalposition
Zum Schlussabnahmetermin sind die folgenden Unterlagen ausgedruckt und digital als pdf-Datei abzugeben:
1. Produktdatenblätter aller verwendeten Materialien,
2. Pflegeanleitungen zu reinigender Materialien,
3. Wartungsunterlagen aller zu wartenden Materialien/Einbauten mit Angabe des Wartungsintervalls,
4. Nachweise zu Brandschutz, Wärmeschutz, Schallschutz, Schadstofffreiheit,
5. Fertigungszeichnungen.
Menge: 1,000 psch

#### Position 02.07 Stundenlohnarbeiten

**Ausführungsbeschreibung 12 Ausführungsbeschreibung Stundenlohnarbeiten**
*Ausführungsbeschreibung Stundenlohnarbeiten*
Ausführungsbeschreibung siehe Bauabschnitt 1 0007

**02.07.1 Vorarbeiter**
*** Stundenlohnarbeiten
Menge: 20,000 h

**02.07.2 Facharbeiter**
*** Stundenlohnarbeiten
Menge: 20,000 h

**02.07.3 Helfer**
*** Stundenlohnarbeiten
Menge: 20,000 h

### Titel 03 Bauabschnitt 3

#### Position 03.01 Baustelleneinrichtung

**03.01.1 Baustelleneinrichtung**
*** Pauschalposition
Einrichten, Vorhalten über die vereinbarte Leistungszeit, sowie Räumen der Baustelle,
mit folgenden in den Pauschalpreis einzukalkulierenden Leistungen:

- Einrichten Aufenthalts- und Lagerräume
- Baustellentür
- Maschinen, Geräte
- alle sonstigen Maßnahmen, die für das ordnungsgemäße Arbeiten notwendig sind.

Bauseits vorhanden:

- Bauzaun
- Verkehrssicherung
- Wasser- und Stromanschluss
- DIXI-WC / Sanitärcontainer
- Räumlichkeit zur Lagerung
Menge: 1,000 psch

**03.01.2 Umzug Baustelleneinrichtung**
Umzug der vorgenannten Baustelleneinrichtung, abhängig vom Bauablauf, in eine andere bauseits gestellte Räumlichkeit.
mit folgenden in den Pauschalpreis einzukalkulierenden Leistungen:

- Rückversetzen des vorherigen Lagerraums in den ursprünglichen Zustand
- Umsetzen Baustellentür
- Umräumen Maschinen, Geräte
Menge: 1,000 St

**03.01.3 Bauschloss - Profilzylinder**
Profilzylinder, Einbruchschutzklasse A,
Zylinderlängen nach Erfordernis entsprechend nachfolgend
beschriebenen Fenstertüren,
ink. Befestigungsschrauben,
inkl. 3 Schlüsseln
Menge: 3,000 St

**03.01.4 Bauschloss - Knaufzylinder**
Knaufzylinder, geeignet für Notausgangstüren,
Einbruchschutzklasse A,
Zylinderlängen nach Erfordernis entsprechend nachfolgend
beschriebenen Fenstertüren,
ink. Befestigungsschrauben,
inkl. 3 Schlüsseln
Menge: 1,000 St

#### Position 03.02 Werkstatt- und Montageplanung

*Hinweis: Bau- und Leistungsbeschreibung: Werkstatt- und Montageplanung, Türliste*
siehe Bau- und Leistungsbeschreibung Werkstatt- und Montageplanung Bauabschnitt 1 0001

**03.02.1 Ausführungs- und Detailpläne**
Erstellen von Ausführungs- und Detailplänen für Brandschutztüren und Türen mit Seitenfeld:

Diese sind der Objektüberwachung bzw. dem AG vor vor Beginn der Arbeiten zur Prüfung und Freigabe vorzulegen.
Die Ausführungs- und Detailpläne sind zu jeder Abstimmung zu plotten und 2-fach der Objektüberwachung zu übergeben.

- Konstruktionszeichnungen M:1:1,
- Ansichtszeichnungen M:1:10

Dies beinhaltet auch:
- statische Bemessung der Scheibenstärken (angegebene Glasstärken sind nur als Gestaltungsvorschlag zu verstehen),
- Nachweise statischer, brandschutz-, schallschutz-, wärmeschutz- und sicherheitstechnischer Art, unter Berücksichtigung möglicher auftretender Verformungen und Spannungen durch Stoß und thermische Belastungen,
- Bemessung der Konstruktionen einschließlich Verkehrslasten einschließlich der Unterkonstruktionen und der Verankerung

Siehe zudem die Bau- und Leistungsbeschreibung: Werkstatt- und Montageplanung, Türliste.
Menge: 0,000 psch

**03.02.2 Türliste**
Erstellen, bzw. Fortschreiben einer vorhandenden Tür- und Fensterliste für alle Innentürpositionen der nachfolgenden Leistungsbeschreibung unter Berücksichtigung der erforderlichen Öffnungs-/Durchgangsbreiten und Öffnungsrichtungen sowie aller für den Brandschutz relevanten Einbauteile, Funktionsmechanismen, Schließer sowie Schließfolgeregelung, FSA, Beschläge, Fluchttürwächter, Fluchttürterminals. Jede Türanlage erhält eine Nummer, die in den Grundrissen eingetragen wird.

Siehe zudem die Bau- und Leistungsbeschreibung: Werkstatt- und Montageplanung, Türliste.
Menge: 0,000 psch

#### Position 03.03 Innentürelemente Stahl-Umfassungszarge

**Ausführungsbeschreibung 13 Bau- und Leistungsbeschreibung: Innentüren, einschl. St**
*Bau- und Leistungsbeschreibung: Innentüren, einschl. Stahl-Zarge, Montage Umfassungszarge*
siehe Bau- und Leistungsbeschreibung Innentüren Stahlumfassungszarge 0002

**Ausführungsbeschreibung 14 Bau- und Leistungsbeschreibung: Montage**
*Bau- und Leistungsbeschreibung: Montage*
siehe Bauabschnitt 1 Bau- und Leistungsbeschreibung Montage 0003

**03.03.1 Tür TYP 1.4, 1,135m x 2,135m, Bestandswand 11,5 cm + 2x 1,5 cm Putz, Feuchtraum**
*** gemäß Ausführungsbeschreibung 13
Liefern und fachgerechtes Einbauen, der zuvor beschriebenen
Stahlzargen mit beschriebenem Türblatt mit:

Öffnungsbreite:  1,135 m
Öffnungshöhe:  2,135 m ab OKFFB

Wandstärke:  ca. 115 mm + 2x 15 mm Putz
Maulweite:  ca. 145 mm
Wandkonstruktion:  Bestandswand + Putz

Drückergarnitur:  Drücker beidseitig

Brandschutzklasse: -
Schallschutzklasse:  -
Sonstiges:  Farbe lila
zus. Anforderung: Feuchtraum

Türen Nr.:  C-OG-06

Anschlag:  DIN links

Einbauort:  Bauteil C 1.OG
Menge: 1,000 St

**03.03.2 Tür TYP 1.5, 1,135m x 2,13m, Bestandswand 24cm + 2x 1,5 cm Putz, Nassraum**
*** gemäß Ausführungsbeschreibung 13
Liefern und fachgerechtes Einbauen, der zuvor beschriebenen
Stahlzargen mit beschriebenem Türblatt mit:

Öffnungsbreite:  1,135 m
Öffnungshöhe:  2,13 m ab OKFFB

Wandstärke:  ca. 240 mm + 2x 1,5cm Putz
Maulweite:  ca. 270 mm
Wandkonstruktion:  Bestandswand massiv

Drückergarnitur:  Drücker beidseitig

Brandschutzklasse: -
Schallschutzklasse:  -
Sonstiges:  Farbe lila
zus. Anforderung: Nassraum

Türen Nr.:  C-4OG-03

Anschlag:  DIN rechts

Einbauort:  Bauteil C 4.OG
Menge: 1,000 St

**03.03.3 Tür TYP 1.6, 1,135m x 2,13m, Bestandswand 24cm + 2x 1,5cm Putz, T30-RS, Feuchtraum**
*** gemäß Ausführungsbeschreibung 13
wie vorherige Position, jedoch:

Brandschutzklasse: T30-RS
Schallschutzklasse:  -
Sonstiges:  Farbe weiß
zus. Anforderung: Feuchraum

Türen Nr.:  F-EG-03.1

Anschlag:  DIN rechts

Einbauort:  Bauteil F EG
Menge: 1,000 St

**03.03.4 Tür TYP 1.7, 1,135m x 2,135m, GK-Wand 15 cm, SSK IV**
*** gemäß Ausführungsbeschreibung 13
Liefern und fachgerechtes Einbauen, der zuvor beschriebenen
Stahlzargen mit beschriebenem Türblatt mit:

Öffnungsbreite:  1,135 m
Öffnungshöhe:  2,135 m ab OKFFB

Wandstärke:  150 mm
Maulweite:  150 mm
Wandkonstruktion:  GK-Wand

Drückergarnitur:  Drücker beidseitig

Brandschutzklasse: -
Schallschutzklasse:  SSK IV, R`w,P =42 dB + 5 dB = 47 dB
  (Tür zwischen Klassenräumen)
Sonstiges:  Farbe weiß
zus. Anforderung: -

Türen Nr.:  C-4OG-08

Anschlag:  DIN rechts

Einbauort:  Bauteil C 4.OG
Menge: 1,000 St

**03.03.5 Tür TYP 3.4, 0,885m x 2,135m, GK-Wand 15 cm, T60-RS**
*** gemäß Ausführungsbeschreibung 13
Liefern und fachgerechtes Einbauen, der zuvor beschriebenen
Stahlzargen mit beschriebenem Türblatt mit:

Öffnungsbreite:  0,885 m
Öffnungshöhe:  2,135 m ab OKFFB

Wandstärke:  ca. 150 mm
Maulweite:  ca. 150 mm
Wandkonstruktion:  Trockenbau

Drückergarnitur:  Drücker beidseitig

Brandschutzklasse: T60-RS
  Obertürschließer und Absenkdichtung  sind in separaten Positionen zu
  kalkulieren
Schallschutzklasse:  -
Sonstiges:  Farbe grau (Türblatt),
  Stahlzarge ohne Pulverbeschichtung,
  sondern nur verzinkt.
  (Tür Technikraum)
zus. Anforderung: -

Türen Nr.:  C-5OG-01

Anschlag:  DIN rechts

Einbauort:  Bauteil C 5.OG (Dachraum)
Menge: 1,000 St

**03.03.7 Tür TYP 7.5, 2,51m x 2,13m, Bestandswand 24cm + 2x 1,5cm Putz, T30-RS, mit Seitenfeld und großem Glasausschnitt, Blockzargenoptik**
*** gemäß Ausführungsbeschreibung 13
Liefern und fachgerechtes Einbauen, der zuvor beschriebenen
Stahlzargen mit beschriebenem Türblatt mit:

Öffnungsbreite:  2,51 m
Öffnungshöhe:  2,13 m ab OKFFB

Wandstärke:  ca. 240 mm + 2x 15mm Putz
Maulweite:  Standard
Wandkonstruktion:  Bestandswand

mit umlaufendem Futterstück für Blockzargenoptik,
1cm Schattenfuge zwischen Zarge und Bestandswand

Drückergarnitur:  Drücker beidseitig

Brandschutzklasse: T30-RS
Schallschutzklasse:  -
Sonstiges:  Farbe grau
zus. Anforderung: mit Seitenfeld,
  mit großem Glasausschnitt
  türbreit, türhoch

Glasart:  VSG-SC Folie, Klarglas
  mit flächenbündigen HPL Glasleisten,
  passend zur Oberfläche, flächenbündig
  mit Konstruktionsfuge
Abmessung
Glasausschnitt:  gemäß Friesbreite Türblatt:
oben:  ca. 16 cm
seitlich:  ca. 16 cm
unten:  ca. 23 cm

Abmessung
Seitenfeld:  Breite ca. 137,5cm
  türhoch

Türen Nr.:  F-EG-02

Anschlag:  DIN rechts

Einbauort:  Bauteil F EG
Menge: 1,000 St

**03.03.8 Tür TYP 7.6, 2,26m x 2,13m, Bestandswand 24cm + 2x 1,5cm Putz, mit Seitenfeld und großem Glasausschnitt, SSK II, Blockzargenoptik**
*** gemäß Ausführungsbeschreibung 13
Liefern und fachgerechtes Einbauen, der zuvor beschriebenen
Stahlzargen mit beschriebenem Türblatt mit:

Öffnungsbreite:  2,26 m
Öffnungshöhe:  2,13 m ab OKFFB

Wandstärke:  ca. 240 mm + 2x 15mm Putz
Maulweite:  Standard
Wandkonstruktion:  Bestandswand

mit umlaufendem Futterstück für Blockzargenoptik,
1cm Schattenfuge zwischen Zarge und Bestandswand

Drückergarnitur:  Drücker beidseitig

Brandschutzklasse: -
Schallschutzklasse:  SSK II, R`w,P =32 dB + 5 dB = 37 dB
Sonstiges:  Farbe grau
zus. Anforderung: mit Seitenfeld,
  mit großem Glasausschnitt
  türbreit, türhoch

Glasart:  VSG-SC Folie, Klarglas
  mit flächenbündigen HPL Glasleisten,
  passend zur Oberfläche, flächenbündig
  mit Konstruktionsfuge
Abmessung
Glasausschnitt:  gemäß Friesbreite Türblatt:
oben:  ca. 16 cm
seitlich:  ca. 16 cm
unten:  ca. 23 cm

Abmessung
Seitenfeld:  Breite ca. 86cm
  türhoch

Türen Nr.:  F-EG-06-1

Anschlag:  DIN rechts

Einbauort:  Bauteil F EG
Menge: 1,000 St

**03.03.9 Tür TYP 7.7, 2,01m x 2,13m, Bestandswand 24cm + 2x 1,5cm Putz, mit Seitenfeld und großem Glasausschnitt, SSK II, Blockzargenoptik**
*** gemäß Ausführungsbeschreibung 13
Liefern und fachgerechtes Einbauen, der zuvor beschriebenen
Stahlzargen mit beschriebenem Türblatt mit:

Öffnungsbreite:  2,01 m
Öffnungshöhe:  2,13 m ab OKFFB

Wandstärke:  ca. 240 mm + 2x 15mm Putz
Maulweite:  Standard
Wandkonstruktion:  Bestandswand

mit umlaufendem Futterstück für Blockzargenoptik,
1cm Schattenfuge zwischen Zarge und Bestandswand

Drückergarnitur:  Drücker beidseitig

Brandschutzklasse: -
Schallschutzklasse:  SSK II, R`w,P =32 dB + 5 dB = 37 dB
Sonstiges:  Farbe grau
zus. Anforderung: mit Seitenfeld,
  mit großem Glasausschnitt
  türbreit, türhoch

Glasart:  VSG-SC Folie, Klarglas
  mit flächenbündigen HPL Glasleisten,
  passend zur Oberfläche, flächenbündig
  mit Konstruktionsfuge
Abmessung
Glasausschnitt:  gemäß Friesbreite Türblatt:
oben:  ca. 16 cm
seitlich:  ca. 16 cm
unten:  ca. 23 cm

Abmessung
Seitenfeld:  Breite ca. 61cm
  türhoch

Türen Nr.:  F-EG-06-2

Anschlag:  DIN rechts

Einbauort:  Bauteil F EG
Menge: 1,000 St

#### Position 03.04 Sonstiges

**03.04.1 Zulage Obertürschließer 1-flg.**
Gleitschienen-Türschließer nach EN 1154, Größe EN 2-5, mit

- CE-Kennzeichnung,
- stark abfallendem Öffnungsmoment für leichtes Türöffnen gemäß
DIN SPEC 1104,
- Schließgeschwindigkeit, Endschlag, hydraulisch kontrollierte
Öffnungsdämpfung,
- Schließverzögerung über Ventil von vorne einstellbar,
- Türblattmontage auf der Bandseite oder Sturzmontage auf der
Bandgegenseite möglich,
- Montagekonsole mit universellem Lochgruppensystem,
DIN-L und DIN-R verwendbar,
- Gleitschiene höhenverstellbar,
- barrierefrei nutzbar nach DIN 18040,
- geeignet für T30-Türen.

Farbton: silberfarbig

Angebotenes Fabrikat:

'........................................'
(Bietereintrag)
Menge: 1,000 St

**03.04.2 Obertürschließer nachrüsten**
zuvor beschriebenen Obertürschließer an Bestandstür einbauen

Einbauort:
C-4OG-02,
F-EG-03
Menge: 2,000 St

**03.04.3 Abbruch Obertürschließer**
Bestehenden Obertürschließer ausbauen und entsorgen
Menge: 2,000 St

**03.04.4 Ausbau Feststellanlage**
Bestehende Feststellanlage fachgerecht ausbauen, verpacken und innerhalb des Grundstücks zu Lagerort vertragen.
Am Ende des Bauabschnitts sollen die Feststellanlagen wieder eingebaut werden (siehe nachfolgende Position).

Einbauort:
C-OG-15,
C-4OG-05,
M-EG-01-1,
M-EG-01-2,
N-EG-01,
B-EG-09,
C-EG-01-2,
F-EG-03
Menge: 8,000 St

**03.04.5 Feststellanlage Bestand wieder einbauen**
zuvor ausgebaute und eingelagerte Feststellanlage an Bestandstür wieder einbauen. Elektroleitungen sind bauseits vorhanden.

Obentürschließer, für die Montage an Feuer- und Rauchschutztüren, mit Gleitschiene, 30mm Bauhöhe, mit elektromechanischer Feststellung stufenlos von 80° bis 130° auf exakten Punkt einstellbar nach EN 1155, Feststellposition überfahrbar, von vorn einstellbare Schließkraft, Schließgeschwindigkeit und Endschlag, mit regulierbarer Öffnungsdämpfung, mit optischer Größenanzeige, Normalmontage auf Türblatt/ Bandseite mit Montageplatte.

Einbauort:
C-OG-15,
C-4OG-05,
M-EG-01-1,
M-EG-01-2,
N-EG-01,
B-EG-09,
C-EG-01-2,
F-EG-03
Menge: 8,000 St

**03.04.6 Ausbau Feststellanlage 2-flg**
Bestehende Feststellanlage fachgerecht ausbauen, verpacken und innerhalb des Grundstücks zu Lagerort vertragen.
Am Ende des Bauabschnitts sollen die Feststellanlagen wieder eingebaut werden (siehe nachfolgende Position).

2-flügelige Türen
Menge: 3,000 St

**03.04.7 Feststellanlage Bestand wieder einbauen, 2-flg**
zuvor ausgebaute und eingelagerte Feststellanlage für 2-flg Türen an Bestandstür wieder einbauen. Elektroleitungen sind bauseits vorhanden.

Obentürschließer, für die Montage an Feuer- und Rauchschutztüren, mit Gleitschiene, 30mm Bauhöhe, mit elektromechanischer Feststellung stufenlos von 80° bis 130° auf exakten Punkt einstellbar nach EN 1155, Feststellposition überfahrbar, von vorn einstellbare Schließkraft, Schließgeschwindigkeit und Endschlag, mit regulierbarer Öffnungsdämpfung, mit optischer Größenanzeige, Normalmontage auf Türblatt/ Bandseite mit Montageplatte.
Feststellanlage mit Schließfolgeregelung.
Menge: 3,000 St

**03.04.8 Rauchschutzschalter tauschen**
Rauchschutzschalter in Feststellanlage mit integriertem Rauchmelder austauschen, 1-flügelige Tür

Einbauort:
M-EG-02
Menge: 1,000 St

**03.04.9 Erstinbetriebnahme Feststellanlage**
Abnahmeprüfung der Feststellanlage und dauerhaftes Anbringen des Zulassungsschildes.
Menge: 9,000 St

**03.04.10 Erstinbetriebnahme Feststellanlage 2-flg**
wie vorherige Position, jedoch für Feststellanlage für 2-flg Türen
Menge: 1,000 St

**03.04.11 Zulage Absenkdichtung**
Absenkdichtung für den Einbau in vorbeschriebene Innentürelemente,
die Lieferung, das Fräsen der Nut und der Einbau sind hier zu kalkulieren,

für schallhemmende Türen (DIN 4109),
für Rauchschutztüren nach EN 1634-3,
für Feuerschutztüren nach EN 1634-1;
einseitige Auslösung (bandseitig),
optimale Bodenanpassung durch 3 Federmechaniken;
Dichthöhe <= 20 mm,
Nut 15 x 30 mm,
Gehäuse B x H x L: 14,8 x 30 x 583 mm,
DIN links und DIN rechts verwendbar,
Außengehäuse: Aluminium blank,
Dichtungsprofil: Silikon, selbstverlöschend,
Farbe nach Angabe des Architekten,

Angeb. Fabrikat:

'........................................'
(Bietereintrag)
Menge: 1,000 St

**03.04.12 Klemmschutz auf Gegenbandseite**
Klemmschutz auf Gegenbandseite,
fertig montiert,
TÜV/GS zertifiziert nach EN 16654.
Selbsttätig auf konstante Spannung ziehendes Schutzrollo mit klipsbarer und unsichtbarer Befestigung.
Profile aus Aluminium - eloxiert C-0.
Abdeckung aus Kunstfaser, Auszugslänge 260 mm,
feuerhemmend ausgerüstet,
Farben: Standard nach Wahl AG

Angebotenes Fabrikat:

'........................................'
(Bietereintrag)
Menge: 3,000 St

**03.04.13 Quetschschutz auf Bandseite**
Quetschschutz auf Bandseite,
fertig montiert.

Bandseitiges Schutzprofil für gefälzte Türen,
Profil aus Aluminium - eloxiert C-0.

Farben: Standard nach Wahl AG

Angebotenes Fabrikat:

'........................................'
(Bietereintrag)
Menge: 3,000 St

**03.04.14 Zulage Unterschnitt**
Zulage zu vorbeschriebenen Innentüren für die Herstellung eines Unterschnitts von 20 mm.
Menge: 1,000 St

**03.04.15 Bodentürstopper**
Geometrisch zylindrisches Design, Durchmesser 48 mm,
unsichtbar verschraubt, Höhe 24 mm,
umlaufender Anprallgummi

Material: Edelstahl rostfrei, Werkstoff 1.4301
Oberfläche: fein matt
Gummi: schwarz

inklusive Befestigungsmaterial

Angebotenes Fabrikat:

'........................................'
(Bietereintrag)
Menge: 1,000 St

**03.04.16 Wandtürstopper**
Geometrisch zylindrisches Design, Durchmesser 22 mm,
Montage- Druckverteilerbasisplatte mit Abdeckrosette
Ø 46,5 mm, 7 mm hoch, unsichtbare Verschraubung.

Länge gesamt 132 mm

Material: Edelstahl rostfrei, Werkstoff 1.4301
Oberfläche: fein matt
Anprallgummi: schwarz

inklusive Befestigungsmaterial

Angebotenes Fabrikat:

'........................................'
(Bietereintrag)
Menge: 2,000 St

**03.04.17 Türpuffer 40mm**
Türpuffer selbstklebend

Werkstoff  Kunststoff
Durchmesser  40 mm
Höhe  9.5 mm
Werkstoff  Kunststoff
Farbe  weiß
Montage  selbstklebend

inklusive Befestigungsmaterial

Angebotenes Fabrikat:

'........................................'
(Bietereintrag)
Menge: 1,000 St

**03.04.18 Türpuffer 60mm**
Türpuffer selbstklebend

Werkstoff  Kunststoff
Durchmesser  60 mm
Höhe  15 mm
Werkstoff  Kunststoff
Farbe  weiß
Montage  selbstklebend

inklusive Befestigungsmaterial

Angebotenes Fabrikat:

'........................................'
(Bietereintrag)
Menge: 1,000 St

**03.04.19 Zulage Kurzschild-Garnitur**
Zulage für die Ausführung der beschrieben Türdrücker als Kurzschildgarnitur.
Menge: 4,000 St

**03.04.20 Zulage Wechselgarnitur**
Zulage für das Ausstatten der Türe
mit einer Wechselgarnitur.

Knauf/Drücker
Menge: 1,000 St

**03.04.21 Zulage für WC-Beschlag**
von Innen abschließbar, zu vorgenannten Beschlägen aus dem gleichen System
Menge: 2,000 St

**03.04.22 Zulage Türdrücker, H=85cm**
Zulage für die Ausführung der Türdrücker in Höhe 85 cm über
OKFF gem. Anforderung DIN 18040-1, Barrierefreies Bauen -
öffentlich zugängliche Gebäude, anstelle Standarddrückerhöhe
105 cm.
Menge: 1,000 St

**03.04.23 Türdrücker nachrüsten**
Türdrücker beidseitig an Bestandstüre tauschen.
Alte Türdrücker entsorgen.

Neuer Türdrücker gemäß Vorbemerkungen.

Abrechnung pro Paar Türdrücker
Menge: 1,000 St

**03.04.24 Türdrücker nachrüsten - Wechselgarnitur**
wie vorherige Position, jedoch als Wechselgarnitur (Türdrücker / Knauf).
Menge: 1,000 St

**03.04.25 Zulage Notausgangsschloss, 1flg**
Zulage zu 1-flg. Türelementen, für die Ausführung eines
Notausgangsschlosses mit Anti-Panik-Funktion nach DIN EN
179, anstelle Standardausführung, passend zu vorbeschriebenen Türen.
Menge: 1,000 St

**03.04.26 Rammschutzbügel**
Rammschutzbügel als Anprallschutz innen oder außen an zuvor beschriebene Fenstertüren montieren.
Material: Edelstahl
Oberfläche: fein mattiert
Profilform: rund, Ecken abgerundet
Durchmesser: ca. 20mm
Abstand Vorderkante Bügel zu Flügelrahmen ca. 65mm

Für die Ausschreibung wurden pro Türblatt 2 Bügel innen und 2 Bügel außen angenommen.
Abrechnung pro Bügel.
Menge: 8,000 St

#### Position 03.05 WC-Trennwände HPL Vollkern

**Ausführungsbeschreibung 15 Bau- und Leistungsbeschreibung: WC-Trennwandanlage Kind**
*Bau- und Leistungsbeschreibung: WC-Trennwandanlage Kinder, HPL Vollkern*
siehe Bauabschnitt 1 Bau- und Leistungsbeschreibung WC-Trennwandanlage 0006

**03.05.1 WC - Anlage mit 3 Kabinen**
*** gemäß Ausführungsbeschreibung 15
Ausführung wie zuvor beschrieben mit folgender
Aufteilung:

- 1 x Vorderwand ca. 3,10 m breit
- 1 x Seitenwand ca. 1,36 m breit
- 2 x Zwischenwand, ca. 1,36 m
- 3 x Türen, nach außen aufschlagend

Einbauort: C-4OG-07
Menge: 1,000 St

**03.05.2 WC - Anlage mit 2 Kabinen**
*** gemäß Ausführungsbeschreibung 15
Ausführung wie zuvor beschrieben mit folgender
Aufteilung:

- 1 x Vorderwand ca. 2,07m breit
- 1 x Seitenwand ca. 0,75 m breit
- 1 x Zwischenwand, ca. 1,185 m
- 2 x Türen, nach außen aufschlagend

Einbauort: C-4OG-06
Menge: 1,000 St

**03.05.3 WC - Anlage mit 2 Kabinen**
*** gemäß Ausführungsbeschreibung 15
Ausführung wie zuvor beschrieben mit folgender
Aufteilung:

- 1 x Vorderwand ca. 2,14m breit
- 1 x Zwischenwand, ca. 1,60 m
- 2 x Türen, nach außen aufschlagend

Einbauort: F-EG-04
Menge: 1,000 St

**03.05.4 WC - Anlage mit 1 Kabine**
*** gemäß Ausführungsbeschreibung 15
Ausführung wie zuvor beschrieben mit folgender
Aufteilung:

- 1 x Vorderwand ca. 0,96m breit
- 1 x Seitenwand ca. 1,59 m breit
- 1 x Tür, nach außen aufschlagend

Einbauort: F-EG-03
Menge: 1,000 St

**03.05.5 Fliesenversatzprofil**
Lieferung und Montage eines Flieseversatzprofils
aus Aluminium über dem Fliesenspiegel im Bereich halbhoch gefliester Wände,
individuell an die Fliesenstärke angepasst,
passend zu zuvor beschriebener WC-Trennwandanlage.

Höhe Fliesenspiegel: 1,50m über OKFFB
Stärke Fliesen: ca. 15mm (Fliese im Mörtelbett)

Höhe Trennwand: siehe vorherige Beschreibung
Menge: 9,000 St

**03.05.6 Schamwand Urinal**
Urinaltrennwand passend zu WC-Trennwänden

Maße: ca. 435 mm  x  ca. 825 mm
Menge: 2,000 St

#### Position 03.06 Revisionsunterlagen

**03.06.1 Revisionsunterlagen**
*** Pauschalposition
Zum Schlussabnahmetermin sind die folgenden Unterlagen ausgedruckt und digital als pdf-Datei abzugeben:
1. Produktdatenblätter aller verwendeten Materialien,
2. Pflegeanleitungen zu reinigender Materialien,
3. Wartungsunterlagen aller zu wartenden Materialien/Einbauten mit Angabe des Wartungsintervalls,
4. Nachweise zu Brandschutz, Wärmeschutz, Schallschutz, Schadstofffreiheit,
5. Fertigungszeichnungen.
Menge: 1,000 psch

#### Position 03.07 Stundenlohnarbeiten

**Ausführungsbeschreibung 16 Ausführungsbeschreibung Stundenlohnarbeiten**
*Ausführungsbeschreibung Stundenlohnarbeiten*
Ausführungsbeschreibung siehe Bauabschnitt 1 0007

**03.07.1 Vorarbeiter**
*** Stundenlohnarbeiten
Menge: 30,000 h

**03.07.2 Facharbeiter**
*** Stundenlohnarbeiten
Menge: 20,000 h

**03.07.3 Helfer**
*** Stundenlohnarbeiten
Menge: 20,000 h

USt %: 19,00
